# Aplacado mixto, con baldosas cerámicas de gres

- Propiedade do arquivo: CYPE INGENIEROS, S.A.
- Formato: FIEBDC-3/2002
- Divisa: EUR
- Custos indirectos: 3.00 %
- Gastos xerais: 13.00 %
- Beneficio industrial: 6.00 %
- IVE: 16.00 %

## R Revestimentos

### RC Chapados e aplacados

#### RCG Cerámicos/Gres

**RCG010** m² Aplacado mixto, con baldosas cerámicas de gres, 40x40 cm, 19 €/m², recibidas con adhesivo cementoso mellorado, C2 TE, con deslizamento reducido e tempo aberto ampliado, gris, con xunta aberta (separación entre 3 e 15 mm) e fixacións mecánicas.
Subministración e colocación de aplacado mixto, con baldosas cerámicas de gres prensado en seco, cun coeficiente de absorción de auga do 0,4% e un PEI IV, 40x40 cm, 19 €/m², colocadas en capa fina, aplicando adhesivo cementoso mellorado, C2 TE, con deslizamento reducido e tempo aberto ampliado, gris, mediante a técnica de dobre encolado, sobre unha capa previa de morteiro de regularización debidamente maestreada, (non incluída neste prezo), utilizando ademáis elementos mecánicos de reforzo, situados nas xuntas de separación entre baldosas e fixados mecánicamente ó paramento. Rexuntado con morteiro de xuntas cementoso, CG1, para xunta aberta (entre 3 e 15 mm), con a mesma tonalidade das pezas. Ata p/p de preparación da superficie soporte, planeamento, apertura de caixas en muros, cortes, pezas especiais, formación e selado de xuntas de movemento, resolución de puntos singulares e encontros con ocos de carpintaría, elementos de fixación mecánica, acabado e limpeza final.
Inclúe: Todas. Replanteo de niveis e disposición de baldosas. Traza de trades. Realización de trades. Colocación de tacos. Aparafusado dos elementos metálicos. Colocación das pezas, estendendo o material adhesivo de agarre. Formación de xuntas de movimento. Resolución de puntos singulares. Rexuntado de baldosas. Acabado e limpeza final.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt09mor010c | m³ | Morteiro de cemento CEM II/B-P 32,5 N tipo M-5, confecionado na obra con 250 kg/m³ de cemento e unha proporción en volume 1/6. (material) | 0.020 | 115.30 | 2.31 |
| mt09mcr021q | kg | Adhesivo cementoso mellorado, C2 TE, con deslizamento reducido e tempo aberto ampliado, segundo UNE-EN 12004, cor gris. (material) | 2.000 | 0.60 | 1.20 |
| mt19pcf010a1900 | m² | Baldosa cerámica de gres prensado en seco, coeficiente de absorción de auga (0,4%) e un PEI IV, 40x40 cm, 19,00€/m², segundo UNE-EN 14411. (material) | 1.050 | 19.00 | 19.95 |
| mt09mcr060a | kg | Morteiro de juntas cementoso, CG1, para xunta aberta entre 3 e 15 mm, segundo UNE-EN 13888. (material) | 0.300 | 0.70 | 0.21 |
| mt19paj040 | m² | Repercusión por ancoraxe mediante grapas fixadoras de aceiro inoxidable lacadas en quente, parafuseadas con parafusos aceirados ao paramento base, en chapado de fachadas con gres, ata crucetas separadoras de xunta. (material) | 1.000 | 15.35 | 15.35 |
| op00sie030 |  | Sierra de disco de diamante, para mesa de trabajo, de corte húmedo. | 1.000 | 0.00 | 0.00 |
| op00tal010 |  | Taladro. | 1.000 | 0.00 | 0.00 |
| mo012 | h | Oficial 1ª montador de aplacados cerámicos. (man de obra) | 1.165 | 15.28 | 17.80 |
| mo076 | h | Axudante montador de aplacados cerámicos. (man de obra) | 1.165 | 14.65 | 17.07 |
| % | % | Costes directos complementarios | 3 % | 73.89 | 2.22 |
|  |  | Custos directos |  |  | 76.11 |
