# Aplacado con baldosa de gres porcelánico, de grande formato, serie Metal, modelo Kursal "KERABEN SYSTEMS", acabado Blanco, de 100x50x1,3 cm, colocada mediante el sistema de Fachada Aplacada

- Propiedade do arquivo: CYPE INGENIEROS, S.A.
- Formato: FIEBDC-3/2002
- Divisa: EUR
- Custos indirectos: 3.00 %
- Gastos xerais: 13.00 %
- Beneficio industrial: 6.00 %
- IVE: 16.00 %

## R Revestimentos

### RC Chapados e aplacados

#### RCG Cerámicos/Gres

**RCG040** m² Aplacado con baldosa de gres porcelánico, de grande formato, serie Metal, modelo Kursal "KERABEN SYSTEMS", acabado Blanco, de 100x50x1,3 cm, colocada mediante el sistema de Fachada Aplacada.
Subministración e colocación de aplacado con baldosa de gres porcelánico, de grande formato, serie Metal, modelo Kursal "KERABEN SYSTEMS", acabado Blanco, de 100x50x1,3 cm, realizado mediante el sistema de Fachada Aplacada, sobre una superficie maestreada de mortero de cemento (no incluida en este precio). Ata p/p de adhesivo cementoso, ancoraxes de seguridade e selado de xuntas de colocación.
Inclúe: Todas. Aplicación do adhesivo cementoso sobre o soporte. Peiteado do adhesivo cementoso sobre o soporte. Realización do dobre encolado no dorso da baldosa cerámica. Colocación da baldosa. Fixación do ancoraxe de seguridade. Correcto posicionamento e apriete do ancoraxe de seguridade. Formación de xuntas de movimento. Resolución de puntos singulares. Rexuntado de baldosas. Acabado e limpeza final.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt12ker020bcm1 | m² | Baldosa de gres porcelánico, de grande formato, serie Metal, modelo Kursal "KERABEN SYSTEMS", acabado Blanco, de 100x50x1,3 cm, incluso p/p de adhesivo cementoso, ancoraxes de seguridade e selado de xuntas de colocación. (material) | 1.000 | 91.60 | 91.60 |
| op00sie030 |  | Sierra de disco de diamante, para mesa de trabajo, de corte húmedo. | 1.000 | 0.00 | 0.00 |
| mo012 | h | Oficial 1ª montador de aplacados cerámicos. (man de obra) | 1.165 | 15.28 | 17.80 |
| mo076 | h | Axudante montador de aplacados cerámicos. (man de obra) | 1.165 | 14.65 | 17.07 |
| % | % | Costes directos complementarios | 2 % | 126.47 | 2.53 |
|  |  | Custos directos |  |  | 129.00 |
