# Aplacado con baldosas de gres porcelánico de grande formato

- Propiedade do arquivo: CYPE INGENIEROS, S.A.
- Formato: FIEBDC-3/2002
- Divisa: EUR
- Custos indirectos: 3.00 %
- Gastos xerais: 13.00 %
- Beneficio industrial: 6.00 %
- IVE: 16.00 %

## R Revestimentos

### RC Chapados e aplacados

#### RCG Cerámicos/Gres

**RCG070** m² Aplacado con baldosas de gres porcelánico de grande formato, Lámina Porcelánica Techlam® "LEVANTINA", de 3000x1000 mm e 3 mm de espesor, serie Basic, modelo Antracita, acabado brillo, recibidas con adhesivo cementoso mellorado, C2 TE, con deslizamento reducido e tempo aberto ampliado, gris, sobre capa de regularización (non incluída neste prezo).
Subministración e colocación de aplacado con baldosas de gres porcelánico de grande formato, Lámina Porcelánica Techlam® "LEVANTINA", de 3000x1000 mm e 3 mm de espesor, serie Basic, modelo Antracita, acabado brillo, colocadas en capa fina, sobre capa de regularización (non incluida neste prezo), utilizando a técnica de dobre encolado con adhesivo cementoso mellorado, C2 TE, con deslizamento reducido e tempo aberto ampliado, gris; e rexuntadas con morteiro de xuntas cementoso, CG1, para xunta aberta (entre 3 e 15 mm), con a mesma tonalidade das pezas. Incluso p/p de replanteo, cortes, pezas especiais, formación e selado de xuntas de movemento, resolución de puntos singulares e encontros con ocos de carpintería, acabado e limpeza final.
Inclúe: Todas. Replanteo de niveis e disposición de baldosas. Colocación de pezas e crucetas, extendendo o material adhesivo de agarre. Retirada de crucetas. Formación de xuntas de movimento. Resolución de puntos singulares. Rexuntado de baldosas. Acabado e limpeza final.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt12pcl020aaab | m² | Baldosa de gres porcelánico de grande formato, Lámina Porcelánica Techlam® "LEVANTINA", de 3000x1000 mm e 3 mm de espesor, serie Basic, modelo Antracita, acabado brillo. (material) | 1.050 | 24.57 | 25.80 |
| mt09mcr021q | kg | Adhesivo cementoso mellorado, C2 TE, con deslizamento reducido e tempo aberto ampliado, segundo UNE-EN 12004, cor gris. (material) | 4.000 | 0.60 | 2.40 |
| mt09mcr060a | kg | Morteiro de juntas cementoso, CG1, para xunta aberta entre 3 e 15 mm, segundo UNE-EN 13888. (material) | 0.300 | 0.70 | 0.21 |
| op00sie030 |  | Sierra de disco de diamante, para mesa de trabajo, de corte húmedo. | 1.000 | 0.00 | 0.00 |
| mo012 | h | Oficial 1ª montador de aplacados cerámicos. (man de obra) | 0.608 | 15.28 | 9.29 |
| mo076 | h | Axudante montador de aplacados cerámicos. (man de obra) | 0.608 | 14.65 | 8.91 |
| % | % | Costes directos complementarios | 2 % | 46.61 | 0.93 |
|  |  | Custos directos |  |  | 47.54 |
