# Chapado en paramento vertical, ata 3 m de altura, con plaquetas de mármore Blanco Macael, acabado pulido, 30,5x30,5x1 cm, fixado con morteiro de cemento M-5

- Propiedade do arquivo: CYPE INGENIEROS, S.A.
- Formato: FIEBDC-3/2002
- Divisa: EUR
- Custos indirectos: 3.00 %
- Gastos xerais: 13.00 %
- Beneficio industrial: 6.00 %
- IVE: 16.00 %

## R Revestimentos

### RC Chapados e aplacados

#### RCP Pedras naturais

**RCP020** m² Chapado en paramento vertical, ata 3 m de altura, con plaquetas de mármore Blanco Macael, acabado pulido, 30,5x30,5x1 cm, fixado con morteiro de cemento M-5.
Subministración e colocación de chapado en paramento vertical, ata 3 m de altura, con plaquetas calibradas e biseladas de mármore Blanco Macael, acabado pulido, de 30,5x30,5x1 cm, recibido con morteiro de cemento M-5 extendido sobre toda a cara posterior da peza e axustado a punta de paleta, recheando con o mesmo morteiro os ocos que puideran quedar; todo previa preparación do paramento soporte cun salpicado con morteiro de cemento fluido. Rexuntado con morteiro de xuntas especial para revestimentos de pedra natural. Incluso p/p de grampas de ancoraxe de aceiro inoxidable, caixas en muro, cortes, bispeis, xuntas e pezas especiais.
Inclúe: Todas. Limpeza e humectación do paramento a revestir. Colocación e aplomado de miras de referencia. Tendido de fíos entre miras. Preparación da pedra natural, salpicándoa con lechada de cemento e area pola cara interior. Colocación de grapas. Colocación das plaquetas. Comprobación do aplomado, nivel e aliñación da fiada de plaquetas. Rexuntado. Limpeza final do paramento.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt19pmn010a | m² | Plaqueta pulida, calibrada e biselada de mármore nacional, Blanco Macael, 30,5x30,5x1 cm, segundo UNE-EN 12057. (material) | 1.050 | 49.28 | 51.74 |
| mt19paj010 | m² | Repercusión por ancoraxe mediante grapas de aceiro inoxidable de 5 mm, en chapado de paramentos con materiais pétreos. (material) | 1.000 | 2.94 | 2.94 |
| mt09mor010c | m³ | Morteiro de cemento CEM II/B-P 32,5 N tipo M-5, confecionado na obra con 250 kg/m³ de cemento e unha proporción en volume 1/6. (material) | 0.025 | 115.30 | 2.88 |
| mt09mcr220 | kg | Morteiro de rexuntado para revestimientos, interiores ou exteriores, de pedra natural, pulida ou para pulir, composto de cemento, áridos a base de po de mármol, pigmentos resistentes ós álcalis e aditivos especiais. (material) | 0.150 | 1.80 | 0.27 |
| op00sie030 |  | Sierra de disco de diamante, para mesa de trabajo, de corte húmedo. | 1.000 | 0.00 | 0.00 |
| op00tal010 |  | Taladro. | 1.000 | 0.00 | 0.00 |
| mo020 | h | Oficial 1ª colocador de piedra natural. (man de obra) | 0.970 | 15.28 | 14.82 |
| mo055 | h | Axudante colocador de piedra natural. (man de obra) | 0.970 | 14.65 | 14.21 |
| % | % | Costes directos complementarios | 2 % | 86.86 | 1.74 |
|  |  | Custos directos |  |  | 88.60 |
