# Chapado en paramento vertical

- Propiedade do arquivo: CYPE INGENIEROS, S.A.
- Formato: FIEBDC-3/2002
- Divisa: EUR
- Custos indirectos: 3.00 %
- Gastos xerais: 13.00 %
- Beneficio industrial: 6.00 %
- IVE: 16.00 %

## R Revestimentos

### RC Chapados e aplacados

#### RCP Pedras naturais

**RCP025** m² Chapado en paramento vertical, ata 3 m de altura, con plaquetas de mármore Blanco Macael, acabado pulido, 30,5x30,5x1 cm, fixado con adhesivo cementoso mellorado, C2 TE, con deslizamento reducido e tempo aberto ampliado, gris; e rexuntado con morteiro de xuntas cementoso, CG1, para xunta mínima (entre 1,5 e 3 mm), con a mesma tonalidade das pezas.
Subministración e colocación de chapado en paramento vertical, ata 3 m de altura, con plaquetas calibradas e biseladas de mármore Blanco Macael, acabado pulido, de 30,5x30,5x1 cm, recibido con adhesivo cementoso mellorado, C2 TE, con deslizamento reducido e tempo aberto ampliado, gris. Rexuntado con morteiro de xuntas cementoso, CG1, para xunta mínima (entre 1,5 e 3 mm), con a mesma tonalidade das pezas. Incluso p/p de grampas de ancoraxe de aceiro inoxidable, caixas en muro, cortes, bispeis, xuntas e pezas especiais.
Inclúe: Todas. Limpeza e humectación do paramento a revestir. Colocación e aplomado de miras de referencia. Tendido de fíos entre miras. Preparación da pedra natural, salpicándoa con lechada de cemento e area pola cara interior. Colocación de grapas. Colocación das plaquetas. Rexuntado. Comprobación do aplomado, nivel e aliñación da fiada de plaquetas. Rexuntado. Limpeza final do paramento.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt19pmn010a | m² | Plaqueta pulida, calibrada e biselada de mármore nacional, Blanco Macael, 30,5x30,5x1 cm, segundo UNE-EN 12057. (material) | 1.050 | 49.28 | 51.74 |
| mt19paj010 | m² | Repercusión por ancoraxe mediante grapas de aceiro inoxidable de 5 mm, en chapado de paramentos con materiais pétreos. (material) | 1.000 | 2.94 | 2.94 |
| mt09mcr021q | kg | Adhesivo cementoso mellorado, C2 TE, con deslizamento reducido e tempo aberto ampliado, segundo UNE-EN 12004, cor gris. (material) | 2.500 | 0.60 | 1.50 |
| mt09mcr060c | kg | Morteiro de juntas cementoso, CG1, para xunta mínima entre 1,5 e 3 mm, segundo UNE-EN 13888. (material) | 0.100 | 0.70 | 0.07 |
| op00sie030 |  | Sierra de disco de diamante, para mesa de trabajo, de corte húmedo. | 1.000 | 0.00 | 0.00 |
| op00tal010 |  | Taladro. | 1.000 | 0.00 | 0.00 |
| mo020 | h | Oficial 1ª colocador de piedra natural. (man de obra) | 0.906 | 15.28 | 13.84 |
| mo055 | h | Axudante colocador de piedra natural. (man de obra) | 0.906 | 14.65 | 13.27 |
| % | % | Costes directos complementarios | 2 % | 83.36 | 1.67 |
|  |  | Custos directos |  |  | 85.03 |
