# Chapado con placas de granito Gris Quintana, acabado pulido, 60x40x3 cm, suxeitas con pivotes ocultos de aceiro inoxidable

- Propiedade do arquivo: CYPE INGENIEROS, S.A.
- Formato: FIEBDC-3/2002
- Divisa: EUR
- Custos indirectos: 3.00 %
- Gastos xerais: 13.00 %
- Beneficio industrial: 6.00 %
- IVE: 16.00 %

## R Revestimentos

### RC Chapados e aplacados

#### RCP Pedras naturais

**RCP030** m² Chapado con placas de granito Gris Quintana, acabado pulido, 60x40x3 cm, suxeitas con pivotes ocultos de aceiro inoxidable.
Subministración e colocación de chapado con placas de granito Gris Quintana, acabado pulido, de 60x40x3 cm, suxeitas con catro pivotes ocultos de aceiro inoxidable por peza, de polo menos 5 mm de diámetro e 30 mm de lonxitude, colocados horizontal e verticalmente, compartindo cada anclaxe os pivotes de dúas pezas adxacentes, previa suxeición das ancoraxes con morteiro hidráulico para asegurar a súa resistencia ó colgar a pedra neles. Incluso p/p de caixas en muro, cortes, bispeis, xuntas e pezas especiais.
Inclúe: Todas. Limpeza e humectación do paramento a revestir. Colocación e aplomado de miras de referencia. Tendido de fíos entre miras. Suxeción previa dos anclaxes no paramento soporte. Preparación da pedra natural. Colocación das placas sobre as ancoraxes. Comprobación do apromado, nivel e aliñación da fileiras de placas. Colocación entre placa e placa dos separadores. Limpeza final do paramento.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt18bgn010az | m² | Placa de granito nacional, Gris Quintana, 60x40x3 cm, acabado pulido, segundo UNE-EN 1469. (material) | 1.050 | 64.30 | 67.52 |
| mt19paj100a | m² | Repercusión por suxeción dos ancoraxes en chapado de paramentos con materiais pétreos mediante morteiro hidráulico. (material) | 1.000 | 1.84 | 1.84 |
| mt19paj020a | m² | Repercusión por ancoraxe oculta mediante pivotes ocultos (4 por baldosa), de 5 mm de diámetro mínimo e 30 mm de lonxitude mínima de aceiro inoxidable, en chapado de paramentos con materiais pétreos. (material) | 1.000 | 13.48 | 13.48 |
| mt18wwa090 | Ude | Separadores de PVC, de 2 mm de espesor, para xuntas horizontais en paramentos de pedra natural. (material) | 34.000 | 0.02 | 0.68 |
| op00sie030 |  | Sierra de disco de diamante, para mesa de trabajo, de corte húmedo. | 1.000 | 0.00 | 0.00 |
| op00tal010 |  | Taladro. | 1.000 | 0.00 | 0.00 |
| mo020 | h | Oficial 1ª colocador de piedra natural. (man de obra) | 1.116 | 15.28 | 17.05 |
| mo055 | h | Axudante colocador de piedra natural. (man de obra) | 1.116 | 14.65 | 16.35 |
| % | % | Costes directos complementarios | 2 % | 116.92 | 2.34 |
|  |  | Custos directos |  |  | 119.26 |
