# Chapado en paramento vertical

- Propiedade do arquivo: CYPE INGENIEROS, S.A.
- Formato: FIEBDC-3/2002
- Divisa: EUR
- Custos indirectos: 3.00 %
- Gastos xerais: 13.00 %
- Beneficio industrial: 6.00 %
- IVE: 16.00 %

## R Revestimentos

### RC Chapados e aplacados

#### RCP Pedras naturais

**RCP100** m² Chapado en paramento vertical, ata 3 m de altura, con placas de mármore Amarillo Marés coa calidade esixida polo método de clasificación de "LEVANTINA", acabado apomazado, de 60x40x2 cm, pegadas con adhesivo cementoso mellorado, C2 TE, con deslizamento reducido e tempo aberto ampliado; e rexuntado con morteiro de xuntas cementoso, CG1, para xunta mínima (entre 1,5 e 3 mm), con a mesma tonalidade das pezas.
Subministración e colocación de chapado en paramento vertical, ata 3 m de altura, con placas de mármore Amarillo Marés coa calidade esixida polo método de clasificación de "LEVANTINA", acabado apomazado, de 60x40x2 cm, cor gris amarelento, pegadas ao paramento soporte con adhesivo cementoso mellorado, C2 TE, con deslizamento reducido e tempo aberto ampliado, gris. Rejuntado con morteiro de xuntas cementoso, CG1, para xunta mínima (entre 1,5 e 3 mm), con a mesma tonalidade das pezas. Incluso p/p de preparación previa das placas e o paramento soporte, formación de caixas, cortes, remates de cantos, realización de encontros con outros materiais, xuntas, crucetas de PVC e pezas especiais.
Inclúe: Todas. Replanteo das placas no paramento conforme ó despece indicado. Preparación da pedra natural e do paramento a revestir. Extendido da pasta adhesiva sobre o paramento. Colocación de placas por fiadas, dispoñendo crucetas de plástico nos vértices. Colocación de placas por fiadas, dispoñendo crucetas de plástico nos vértices. Comprobación do aplomado, nivel e aliñación da fiada de placas. Colocación das seguintes fiadas. Rexuntado. Limpeza final do paramento.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt18lev030aaeb | m² | Placa de mármore Amarillo Marés coa calidade esixida polo método de clasificación de "LEVANTINA", acabado apomazado, de 60x40x2 cm, cor gris amarelento, procedente de Carravasa en La Romana, Alicante; segundo UNE-EN 1469. (material) | 1.050 | 47.91 | 50.31 |
| mt19paj010 | m² | Repercusión por ancoraxe mediante grapas de aceiro inoxidable de 5 mm, en chapado de paramentos con materiais pétreos. (material) | 1.000 | 2.94 | 2.94 |
| mt09mcr021q | kg | Adhesivo cementoso mellorado, C2 TE, con deslizamento reducido e tempo aberto ampliado, segundo UNE-EN 12004, cor gris. (material) | 2.500 | 0.60 | 1.50 |
| mt18wwa100b | Ude | Crucetas de PVC para separación entre 3 e 15 mm. (material) | 12.000 | 0.03 | 0.36 |
| mt09mcr060c | kg | Morteiro de juntas cementoso, CG1, para xunta mínima entre 1,5 e 3 mm, segundo UNE-EN 13888. (material) | 0.100 | 0.70 | 0.07 |
| op00sie030 |  | Sierra de disco de diamante, para mesa de trabajo, de corte húmedo. | 1.000 | 0.00 | 0.00 |
| op00tal010 |  | Taladro. | 1.000 | 0.00 | 0.00 |
| mo020 | h | Oficial 1ª colocador de piedra natural. (man de obra) | 0.970 | 15.28 | 14.82 |
| mo055 | h | Axudante colocador de piedra natural. (man de obra) | 0.970 | 14.65 | 14.21 |
| % | % | Costes directos complementarios | 2 % | 84.21 | 1.68 |
|  |  | Custos directos |  |  | 85.89 |
