# Revestimento con panel de cortiza de 2 mm de espesor, acabado natural, subministrado en rolos, colocado con adhesivo sobre paramento vertical

- Propiedade do arquivo: CYPE INGENIEROS, S.A.
- Formato: FIEBDC-3/2002
- Divisa: EUR
- Custos indirectos: 3.00 %
- Gastos xerais: 13.00 %
- Beneficio industrial: 6.00 %
- IVE: 16.00 %

## R Revestimentos

### RD Decorativos

#### RDC Cortiza

**RDC010** m² Revestimento con panel de cortiza de 2 mm de espesor, acabado natural, subministrado en rolos, colocado con adhesivo sobre paramento vertical.
Subministración e colocación de revestimento lixeiro mediante panel de cortiza de 2 mm de espesor, acabado natural, subministrado en rolos, con una densidade de 250 kg/m³, colocado con adhesivo de reacción de poliuretano sobre a superficie regularizada de paramentos verticais interiores. Ata p/p de preparación e limpeza da superficie, formación de encontros, cortes do material e remates perimetrais.
Inclúe: Todas. Preparación e limpeza da superficie a revestir. Replanteo de xuntas, ocos e encontros. Corte e presentación dos paneis. Aplicación do adhesivo. Colocación, aplomado e nivelación da cortiza. Resolución do perímetro do revestimento. Repaso da superficie, eliminando excesos de adhesivo.
Criterio de medición de proxecto: Superficie medida segundo documentación gráfica de Proxecto, deducindo os ocos de superficie maior de 2 m².
Criterio de medición de obra: Medirase a superficie realmente executada segundo especificacións do Proxecto, deducindo os ocos de superficie maior de 2 m².

| Código | Ud | Descrición | Rendemento | Prezo | Importe |
|---|---|---|---|---|---|
| mt29pco010a | m² | Panel de cortiza de 2 mm de espesor, acabado natural, subministrado en rolos, con una densidade de 250 kg/m³, para revestimento de paramentos verticais interiores. (material) | 1.100 | 5.60 | 6.16 |
| mt18mva040 | kg | Adhesivo de reacción de poliuretano, para pegado de madeira. (material) | 0.500 | 3.01 | 1.51 |
| mt29pco020 | Ude | Material auxiliar para a colocación de revestimento discontinuo de paneis de cortiza. (material) | 0.200 | 0.88 | 0.18 |
| mo015 | h | Oficial 1ª carpinteiro. (man de obra) | 0.423 | 15.53 | 6.57 |
| mo053 | h | Axudante carpinteiro. (man de obra) | 0.423 | 14.76 | 6.24 |
| % | % | Costes directos complementarios | 2 % | 20.66 | 0.41 |
|  |  | Custos directos |  |  | 21.07 |
