# Remate de chanzo con revestimento cerámico ou de pedra natural

- Propiedade do arquivo: CYPE INGENIEROS, S.A.
- Formato: FIEBDC-3/2002
- Divisa: EUR
- Custos indirectos: 3.00 %
- Gastos xerais: 13.00 %
- Beneficio industrial: 6.00 %
- IVE: 16.00 %

## R Revestimentos

### RE Escaleiras

#### REA Remates de chanzo

**REA031** m Remate de chanzo con revestimento cerámico ou de pedra natural, mediante perfil de aluminio, de 7 mm de altura, con reforzo de PVC de 25 mm de ancho cor branca con muescas antideslizantes, fixado con adhesivo.
Formación de remate de chanzo con revestimento cerámico ou de pedra natural, mediante perfil de aluminio, de 7 mm de altura, con reforzo de PVC de 25 mm de ancho cor branca con muescas antideslizantes. Ata p/p de limpeza e preparación da superficie soporte, replanteo e fixación do perfil con adhesivo e resolución de encontros.
Inclúe: Limpeza e preparación da superficie soporte. Replanteo. Corte, colocación e fixación do perfil. Resolución de encontros.
Criterio de medición de proxecto: Lonxitude medida segundo documentación gráfica de Proxecto.
Criterio de medición de obra: Medirase a lonxitude realmente executada segundo especificacións do Proxecto.

| Código | Ud | Descrición | Rendemento | Prezo | Importe |
|---|---|---|---|---|---|
| mt18rpe060a | m | Perfil de aluminio, de 7 mm de altura, con reforzo de PVC de 25 mm de ancho cor branca con muescas antideslizantes, para remate de chanzo con revestimento cerámico ou de pedra natural. (material) | 1.050 | 12.60 | 13.23 |
| mo021 | h | Oficial 1ª solador. (man de obra) | 0.062 | 15.28 | 0.95 |
| % | % | Costes directos complementarios | 2 % | 14.18 | 0.28 |
|  |  | Custos directos |  |  | 14.46 |
