# Sobrezanca de mármore Crema Levante de dúas pezas de 37x7x2 cm, recibido con morteiro de cemento M-5

- Propiedade do arquivo: CYPE INGENIEROS, S.A.
- Formato: FIEBDC-3/2002
- Divisa: EUR
- Custos indirectos: 3.00 %
- Gastos xerais: 13.00 %
- Beneficio industrial: 6.00 %
- IVE: 16.00 %

## R Revestimentos

### RE Escaleiras

#### REP Pedras naturais

**REP021** m Sobrezanca de mármore Crema Levante de dúas pezas de 37x7x2 cm, recibido con morteiro de cemento M-5.
Subministración e colocación de sobrezanca de mármore Crema Levante de dúas pezas de 37x7x2 cm, cara e cantos pulidos, recibido con morteiro de cemento M-5, en escaleira con chanceado previamente revestido (non incluido neste prezo). Incluso rexuntado con morteiro de xuntas cementoso, CG1, para xunta mínima (entre 1,5 e 3 mm), con a mesma tonalidade das pezas.
Inclúe: Replanteo e trazado do zanquín. Corte das pezas. Humectación do soporte. Colocación do zanquín. Recheo de xuntas. Limpeza.
Criterio de medición de proxecto: Lonxitude medida segundo documentación gráfica de Proxecto.
Criterio de medición de obra: Medirase a lonxitude realmente executada segundo especificacións do Proxecto.

| Código | Ud | Descrición | Rendemento | Prezo | Importe |
|---|---|---|---|---|---|
| mt18zmn110ka | Ude | Zanquín de mármore nacional, Crema Levante, de dúas pezas, 37x7x2 cm, cara e cantos pulidos. (material) | 1.000 | 2.37 | 2.37 |
| mt09mor010c | m³ | Morteiro de cemento CEM II/B-P 32,5 N tipo M-5, confecionado na obra con 250 kg/m³ de cemento e unha proporción en volume 1/6. (material) | 0.007 | 115.30 | 0.81 |
| mt09mcr060c | kg | Morteiro de juntas cementoso, CG1, para xunta mínima entre 1,5 e 3 mm, segundo UNE-EN 13888. (material) | 0.002 | 0.70 | 0.00 |
| op00sie030 |  | Sierra de disco de diamante, para mesa de trabajo, de corte húmedo. | 1.000 | 0.00 | 0.00 |
| mo056 | h | Axudante solador. (man de obra) | 0.185 | 14.65 | 2.71 |
| % | % | Costes directos complementarios | 2 % | 5.89 | 0.12 |
|  |  | Custos directos |  |  | 6.01 |
