# Encalado tradicional con cal, sobre paramentos horizontais e verticais exteriores de morteiro, pedra ou ladrillo, limpeza previa do soporte, man de fondo e dúas mans de acabado

- Propiedade do arquivo: CYPE INGENIEROS, S.A.
- Formato: FIEBDC-3/2002
- Divisa: EUR
- Custos indirectos: 3.00 %
- Gastos xerais: 13.00 %
- Beneficio industrial: 6.00 %
- IVE: 16.00 %

## R Revestimentos

### RF Pinturas en paramentos exteriores

#### RFA Á cal

**RFA010** m² Encalado tradicional con cal, sobre paramentos horizontais e verticais exteriores de morteiro, pedra ou ladrillo, limpeza previa do soporte, man de fondo e dúas mans de acabado.
Preparación e encalado de paramentos horizontais e verticais exteriores de morteiro, pedra ou ladrillo, con cal. Ata p/p de preparación e limpeza previa do soporte mediante cepillos ou elementos axeitados, man de fondo con cal apagada diluído ata a impregnación dos poros da superficie soporte e dúas mans de acabadas aplicadas con brocha ou rodete.
Inclúe: Todas. Preparación e limpeza previa del soporte. Aplicación duhna man de fondo. Aplicación de dúas mans de acabado.
Criterio de medición de proxecto: Superficie medida segundo documentación gráfica de Proxecto, co mismo criterio que o soporte base.
Criterio de medición de obra: Medirase a superficie realmente executada segundo especificacións do Proxecto, co mesmo criterio que o soporte base.

| Código | Ud | Descrición | Rendemento | Prezo | Importe |
|---|---|---|---|---|---|
| mt27tec010 | kg | Cal. (material) | 0.700 | 0.50 | 0.35 |
| op00tal020 |  | Taladro con batidora. | 1.000 | 0.00 | 0.00 |
| mo036 | h | Oficial 1ª pintor. (man de obra) | 0.128 | 15.28 | 1.96 |
| % | % | Costes directos complementarios | 2 % | 2.31 | 0.05 |
|  |  | Custos directos |  |  | 2.36 |
