# Revestimento decorativo de fachadas con pintura plástica lisa

- Propiedade do arquivo: CYPE INGENIEROS, S.A.
- Formato: FIEBDC-3/2002
- Divisa: EUR
- Custos indirectos: 3.00 %
- Gastos xerais: 13.00 %
- Beneficio industrial: 6.00 %
- IVE: 16.00 %

## R Revestimentos

### RF Pinturas en paramentos exteriores

#### RFP Plásticas

**RFP010** m² Revestimento decorativo de fachadas con pintura plástica lisa, para a realización da capa de acabado en revestimentos continuos bicapa; limpieza y lijado previo do soporte de morteiro industrial, en bo estado de conservación, man de fondo e dúas mans de acabado (rendimento: 0,1 l/m² cada man).
Formación en fachadas de capa de acabado para revestimentos continuos bicapa con pintura plástica, cor branca, textura lisa, mediante a aplicación dunha man de fondo de pintura autolimpable, baseada en resinas de Pliolite e disolventes orgánicos, como fixador de superficie, e dúas mans de acabado con pintura plástica lisa, acabado mate, diluído cun 10% de auga, a base de un copolímero acrílico-vinílico, impermeable á auga da choiva e permeable ó vapor de auga, antimoho, (rendimento: 0,1 l/m² cada man). Ata p/p de preparación e limpieza previa del soporte de morteiro industrial, en bo estado de conservación, mediante cepillos o elementos adecuados y lijado de pequeñas adherencias e imperfecciones; formación de xuntas, recunchos, arestas e remates nos encontros con paramentos, revestimentos ou outros elementos recibidos na súa superficie.
Inclúe: Todas. Preparación, limpeza e lixado previo do soporte. Aplicación duhna man de fondo. Aplicación de dúas mans de acabado.
Criterio de medición de proxecto: Superficie medida segundo documentación gráfica de Proxecto, co mismo criterio que o soporte base.
Criterio de medición de obra: Medirase a superficie realmente executada segundo especificacións do Proxecto, co mesmo criterio que o soporte base.

| Código | Ud | Descrición | Rendemento | Prezo | Importe |
|---|---|---|---|---|---|
| mt27pij100a | l | Pintura autolimpiable a base de resinas de Pliolite e disolventes orgánicos, resistente á intemperie, auga de choiva, ambentes mariños e choiva ácida, cor branca, acabado mate, aplicada con brocha, rodillo ou pistola. (material) | 0.200 | 11.16 | 2.23 |
| mt27pij020c | l | Pintura plástica para exterior a base de un copolímero acrílico-vinílico, impermeable á auga da choiva e permeable ó vapor de auga, antimoho, cor branca, acabado mate, aplicada con brocha, rodillo ou pistola. (material) | 0.200 | 9.31 | 1.86 |
| op00tal020 |  | Taladro con batidora. | 1.000 | 0.00 | 0.00 |
| mo036 | h | Oficial 1ª pintor. (man de obra) | 0.254 | 15.28 | 3.88 |
| mo071 | h | Axudante pintor. (man de obra) | 0.254 | 14.65 | 3.72 |
| % | % | Costes directos complementarios | 2 % | 11.69 | 0.23 |
|  |  | Custos directos |  |  | 11.92 |
