# Revestimento pétreo en fachadas

- Propiedade do arquivo: CYPE INGENIEROS, S.A.
- Formato: FIEBDC-3/2002
- Divisa: EUR
- Custos indirectos: 3.00 %
- Gastos xerais: 13.00 %
- Beneficio industrial: 6.00 %
- IVE: 16.00 %

## R Revestimentos

### RG Morteiros e revestimentos acrílicos

#### RGP Revestimentos e pastas pétreas

**RGP010** m² Revestimento pétreo en fachadas, cor branca, textura lisa; limpeza e lixado previo do soporte de morteiro industrial, en bo estado de conservación, man de fondo e dúas mans de acabado (rendimento: 0,3 l/m² cada man).
Formación en fachadas de capa de revestimento pétreo, cor branca, textura lisa, mediante a aplicación dunha man de fondo con pintura autolimpable, baseada en resinas de Pliolite e disolventes orgánicos como fixador de superficie, e dúas mans de acabado con revestimento pétreo en capa grosa, textura lisa, a base de resinas acrílicas puras dispersadas en medio acuoso, impermeable á auga da choiva e permeable ó vapor de auga, (rendimento: 0,3 l/m² cada man). Ata p/p de preparación e limpieza previa del soporte de morteiro industrial, en bo estado de conservación, mediante cepillos o elementos adecuados y lijado de pequeñas adherencias e imperfecciones; formación de xuntas, recunchos, arestas, remates nos encontros con paramentos, revestimentos ou outros elementos recibidos na súa superficie.
Inclúe: Todas. Preparación e limpeza xeral do paramento soporte. Lixado de pequenas adherencias e imperfeccións. Aplicación da man de imprimación. Aplicación de dúas mans de acabado.
Criterio de medición de proxecto: Superficie medida segundo documentación gráfica de Proxecto, sen deducir ocos menores de 4 m² e deducindo, nos ocos de superficie maior de 4 m², o exceso sobre os 4 m².
Criterio de medición de obra: Medirase a superficie realmente executada segundo especificacións do Proxecto, deducindo, nos ocos de superficie maior de 4 m², o exceso sobre os 4 m².

| Código | Ud | Descrición | Rendemento | Prezo | Importe |
|---|---|---|---|---|---|
| mt27pij100a | l | Pintura autolimpiable a base de resinas de Pliolite e disolventes orgánicos, resistente á intemperie, auga de choiva, ambentes mariños e choiva ácida, cor branca, acabado mate, aplicada con brocha, rodillo ou pistola. (material) | 0.200 | 11.16 | 2.23 |
| mt27pej010e | l | Revestimento pétreo en capa gruesa para exterior a base de resinas acrílicas puras dispersadas en medio acuoso, impermeable á auga da choiva e permeable ó vapor de auga, cor branca, textura lisa, aplicado con brocha, rodillo ou pistola. (material) | 0.600 | 6.50 | 3.90 |
| op00tal020 |  | Taladro con batidora. | 1.000 | 0.00 | 0.00 |
| mo036 | h | Oficial 1ª pintor. (man de obra) | 0.193 | 15.28 | 2.95 |
| mo071 | h | Axudante pintor. (man de obra) | 0.193 | 14.65 | 2.83 |
| % | % | Costes directos complementarios | 2 % | 11.91 | 0.24 |
|  |  | Custos directos |  |  | 12.15 |
