# Pintura plástica con textura lisa

- Propiedade do arquivo: CYPE INGENIEROS, S.A.
- Formato: FIEBDC-3/2002
- Divisa: EUR
- Custos indirectos: 3.00 %
- Gastos xerais: 13.00 %
- Beneficio industrial: 6.00 %
- IVE: 16.00 %

## R Revestimentos

### RI Pinturas en paramentos interiores

#### RIP Plásticas

**RIP035** m² Pintura plástica con textura lisa, cor branca, acabado mate, sobre paramentos horizontais e verticais interiores de xeso proxectado ou placas de xeso laminado, man de fondo e dúas mans de acabado (rendimento: 0,125 l/m² cada man).
Formación de capa de pintura plástica con textura lisa, cor branca, acabado mate, sobre paramentos horizontais e verticais interiores de xeso proxectado ou placas de xeso laminado, mediante aplicación dunha man de fondo de resinas acrílicas en dispersión acuosa como fixador de superficie e dúas mans de acabado con pintura plástica en dispersión acuosa tipo II segundo UNE 48243 (rendimento: 0,125 l/m² cada man). Ata p/p de preparación do soporte mediante limpeza.
Inclúe: Todas. Preparación do soporte. Aplicación da man de fondo. Aplicación das mans de acabado.
Criterio de medición de proxecto: Superficie medida segundo documentación gráfica de Proxecto, co mismo criterio que o soporte base.
Criterio de medición de obra: Medirase a superficie realmente executada segundo especificacións do Proxecto, co mesmo criterio que o soporte base.

| Código | Ud | Descrición | Rendemento | Prezo | Importe |
|---|---|---|---|---|---|
| mt27pfj010a | l | Imprimación seladora para interior con resinas acrílicas en dispersión acuosa, especialmente indicada sobre xeso, cor branca, aplicada con brocha, rodillo ou pistola. (material) | 0.180 | 7.86 | 1.41 |
| mt27pij040a | l | Pintura plástica para interior en dispersión acuosa, lavable, tipo II segundo UNE 48243, permeable ó vapor de auga, cor branca, acabado mate, aplicada con brocha, rodillo ou pistola. (material) | 0.250 | 5.72 | 1.43 |
| op00tal020 |  | Taladro con batidora. | 1.000 | 0.00 | 0.00 |
| mo036 | h | Oficial 1ª pintor. (man de obra) | 0.192 | 15.28 | 2.93 |
| mo071 | h | Axudante pintor. (man de obra) | 0.231 | 14.65 | 3.38 |
| % | % | Costes directos complementarios | 2 % | 9.15 | 0.18 |
|  |  | Custos directos |  |  | 9.33 |
