# Tratamento superficial de protección antigraffitis para fachada de pedra natural, mediante impregnación incolora antigraffiti a base de resinas acrílicas, aplicada nunha man (consumo medio: 100 g/m²)

- Propiedade do arquivo: CYPE INGENIEROS, S.A.
- Formato: FIEBDC-3/2002
- Divisa: EUR
- Custos indirectos: 3.00 %
- Gastos xerais: 13.00 %
- Beneficio industrial: 6.00 %
- IVE: 16.00 %

## R Revestimentos

### RL Tratamentos superficiais de protección

#### RLA Antigraffitis

**RLA010** m² Tratamento superficial de protección antigraffitis para fachada de pedra natural, mediante impregnación incolora antigraffiti a base de resinas acrílicas, aplicada nunha man (consumo medio: 100 g/m²).
Formación de barreira protectora reversible antigraffitis en paramentos exteriores de pedra natural, mediante a aplicación de impregnación incolora antigraffiti a base de resinas acrílicas, aplicada con brocha, rolete ou pistola de baixa presión, nunha man (consumo medio: 100 g/m²) que mantén o aspecto normal da superficie soporte. Ata p/p de limpeza da superficie soporte.
Inclúe: Limpeza da superficie soporte. Aplicación da man de antigraffiti.
Criterio de medición de proxecto: Superficie medida segundo documentación gráfica de Proxecto, co mismo criterio que o soporte base.
Criterio de medición de obra: Medirase a superficie realmente executada segundo especificacións do Proxecto, co mesmo criterio que o soporte base.

| Código | Ud | Descrición | Rendemento | Prezo | Importe |
|---|---|---|---|---|---|
| mt09rmr050a | l | Impregnación incolora antigraffiti a base de resinas acrílicas, aplicable sobre soportes interiores ou exteriores de cemento, formigón, pedra natural, ladrillos cerámicos, fibrocemento ou pinturas ben adheridas. (material) | 0.100 | 57.85 | 5.79 |
| mo036 | h | Oficial 1ª pintor. (man de obra) | 0.169 | 15.28 | 2.58 |
| % | % | Costes directos complementarios | 2 % | 8.37 | 0.17 |
|  |  | Custos directos |  |  | 8.54 |
