# Tratamento superficial de protección

- Propiedade do arquivo: CYPE INGENIEROS, S.A.
- Formato: FIEBDC-3/2002
- Divisa: EUR
- Custos indirectos: 3.00 %
- Gastos xerais: 13.00 %
- Beneficio industrial: 6.00 %
- IVE: 16.00 %

## R Revestimentos

### RL Tratamentos superficiais de protección

#### RLE Consolidantes

**RLE010** m² Tratamento superficial de protección, para a consolidación e o selado de revestimento absorbente deteriorado, en paramentos verticais, mediante a aplicación de 115 g/m² de imprimación incolora, a base de resinas acrílicas en dispersión acuosa.
Formación de capa de selado e consolidación de revestimento absorbente deteriorado, en paramentos verticais, mediante a aplicación con brocha ou rodillo, de imprimación incolora, a base de resinas acrílicas en dispersión acuosa, cun consumo medio de 115 g/m². Ata p/p de protección das superficies contiguas e limpeza final.
Inclúe: Protección das superficies contiguas. Aplicación do produto. Limpeza final.
Criterio de medición de proxecto: Superficie medida segundo documentación gráfica de Proxecto.
Criterio de medición de obra: Medirase a superficie realmente executada segundo especificacións do Proxecto.

| Código | Ud | Descrición | Rendemento | Prezo | Importe |
|---|---|---|---|---|---|
| mt09bmr120a | kg | Imprimación incolora, a base de resinas acrílicas en dispersión acuosa, para a consolidación e protección fronte á humidade de revestimentos e soportes absorbentes. (material) | 0.115 | 4.62 | 0.53 |
| mo102 | h | Peón especializado revocador. (man de obra) | 0.146 | 14.76 | 2.15 |
| % | % | Costes directos complementarios | 2 % | 2.68 | 0.05 |
|  |  | Custos directos |  |  | 2.73 |
