# Esmalte sintético

- Propiedade do arquivo: CYPE INGENIEROS, S.A.
- Formato: FIEBDC-3/2002
- Divisa: EUR
- Custos indirectos: 3.00 %
- Gastos xerais: 13.00 %
- Beneficio industrial: 6.00 %
- IVE: 16.00 %

## R Revestimentos

### RM Pinturas sobre soporte de madeira

#### RME Esmaltes

**RME020** m² Esmalte sintético, cor branca, acabado brillante, sobre superficie de carpintería interior de madeira, preparación do soporte, man de fondo (rendimento: 0,111 l/m²) e dúas mans de acabado con esmalte sintético (rendimento: 0,091 l/m² cada man).
Formación de capa de esmalte sintético, cor branca, acabado brillante, sobre superficie de carpintería interior de madeira, mediante aplicación dunha man de fondo con imprimación seladora, a base de resinas alcídicas e pigmentos seleccionados, (rendimento: 0,111 l/m²), coma fixador de superficie e dúas mans de acabado con esmalte sintético a base de resinas alcídicas, (rendimento: 0,091 l/m² cada man). Ata preparación do soporte mediante lixado da súa superficie e posterior limpeza, antes de comezar a aplicación da man de imprimación, encintado e tratamento de xuntas.
Inclúe: Todas. Preparación e limpeza da superficie soporte. Aplicación da man de fondo. Aplicación sucesiva, con intervalos de secado, das mans de acabado.
Criterio de medición de proxecto: Superficie medida segundo documentación gráfica de Proxecto, sen descontar ocos, á dúas caras, de fóra a fóra do tapaxuntas.
Criterio de medición de obra: Medirase a superficie realmente executada segundo especificacións do Proxecto, por ambas caras, incluíndo os tapaxuntas.

| Código | Ud | Descrición | Rendemento | Prezo | Importe |
|---|---|---|---|---|---|
| mt27plj010a | l | Imprimación seladora para interior, formulada con resinas alcídicas e pigmentos seleccionados, cor branca, aplicada con brocha, rodillo ou pistola. (material) | 0.111 | 14.74 | 1.64 |
| mt27esj020a | l | Esmalte sintético brillante para interior a base de resinas alcídicas e pigmentos, exento de chumbo, cor branca, aplicado con brocha, rodillo ou pistola. (material) | 0.182 | 17.65 | 3.21 |
| op00dec010 |  | Decapador. | 1.000 | 0.00 | 0.00 |
| op00tal020 |  | Taladro con batidora. | 1.000 | 0.00 | 0.00 |
| mo036 | h | Oficial 1ª pintor. (man de obra) | 0.376 | 15.28 | 5.75 |
| mo071 | h | Axudante pintor. (man de obra) | 0.063 | 14.65 | 0.92 |
| % | % | Costes directos complementarios | 2 % | 11.52 | 0.23 |
|  |  | Custos directos |  |  | 11.75 |
