# Laca nitrocelulósica de aspecto brillante, aplicada en dúas mans mediante pistola sobre reixas e varandas

- Propiedade do arquivo: CYPE INGENIEROS, S.A.
- Formato: FIEBDC-3/2002
- Divisa: EUR
- Custos indirectos: 3.00 %
- Gastos xerais: 13.00 %
- Beneficio industrial: 6.00 %
- IVE: 16.00 %

## R Revestimentos

### RM Pinturas sobre soporte de madeira

#### RML Lacas

**RML010** m² Laca nitrocelulósica de aspecto brillante, aplicada en dúas mans mediante pistola sobre reixas e varandas.
Preparación e pintado de reixas e varandas de madeira con laca nitrocelulósica de aspecto brillante, mediante a realización das seguintes operacións: selado de nós; lixado fino da zona selada pasado o tempo de secado; aplicación dunha man de imprimación cun rendimento de 0,3 kg/m²; plastecido e lixado esmerado pasado o tempo de secado; e aplicación de dúas mans de acabado de laca a pistola cun rendemento de 0,125 l/m² cada unha delas. Ata p/p de limpeza previa do soporte.
Inclúe: Todas. Preparación e limpeza da superficie soporte. Aplicación dunha man de imprimación. Plastecido e lixado. Aplicación de dúas mans de acabado.
Criterio de medición de proxecto: Superficie medida segundo documentación gráfica de Proxecto, sen descontar ocos, considerando a superficie que encerran, definida polas súas dimensións máximas, por unha soa cara.
Criterio de medición de obra: Medirase a superficie realmente executada segundo especificacións do Proxecto, por unha soa cara, considerando a superficie que encerran, definida polas súas dimensións máximas.

| Código | Ud | Descrición | Rendemento | Prezo | Importe |
|---|---|---|---|---|---|
| mt27tma020 | kg | Imprimación poro aberto (fondo). (material) | 0.300 | 5.20 | 1.56 |
| mt27lwa010 | kg | Aparello. (material) | 0.650 | 2.40 | 1.56 |
| mt27lwa020 | kg | Disolvente especial para lacas e aparellos. (material) | 0.300 | 2.73 | 0.82 |
| mt27lni010c | l | Laca nitrocelulósica brillante. (material) | 0.250 | 10.79 | 2.70 |
| op00dec010 |  | Decapador. | 1.000 | 0.00 | 0.00 |
| op00tal020 |  | Taladro con batidora. | 1.000 | 0.00 | 0.00 |
| mo036 | h | Oficial 1ª pintor. (man de obra) | 0.413 | 15.28 | 6.31 |
| mo071 | h | Axudante pintor. (man de obra) | 0.413 | 14.65 | 6.05 |
| % | % | Costes directos complementarios | 2 % | 19.00 | 0.38 |
|  |  | Custos directos |  |  | 19.38 |
