# Esmalte sintético

- Propiedade do arquivo: CYPE INGENIEROS, S.A.
- Formato: FIEBDC-3/2002
- Divisa: EUR
- Custos indirectos: 3.00 %
- Gastos xerais: 13.00 %
- Beneficio industrial: 6.00 %
- IVE: 16.00 %

## R Revestimentos

### RN Pinturas sobre soporte metálico

#### RNE Esmaltes

**RNE010** m² Esmalte sintético, cor branca, acabado brillante, sobre superficie de aceiro laminado en estruturas metálicas, limpeza e preparación da superficie a pintar, mediante medios manuais ata deixala exenta de graxas, dúas mans de imprimación, cunha espesura mínima de película seca de 45 micras por man (rendimento: 0,111 l/m²) e dúas mans de acabado con esmalte sintético cunha espesura mínima de película seca de 35 micras por man (rendimento: 0,08 l/m²).
Formación de capa de esmalte sintético, cor branca, acabado brillante, sobre superficie de aceiro laminado en estruturas metálicas, mediante aplicación de dúas mans de imprimación anticorrosiva, como fixador de superficie e protector antioxidante, cunha espesura mínima de película seca de 45 micras por man (rendiento: 0,111 l/m²) e dúas mans de acabado con esmalte sintético a base de resinas alcídicas, cunha espesura mínima de película seca de 35 micras por man (rendimento: 0,08 l/m²). Ata limpeza e preparación da superficie a pintar, mediante medios manuais ata deixala exenta de graxas, antes de comenzar a aplicación da 1ª man de imprimación.
Inclúe: Todas. Preparación e limpeza da superficie soporte. Aplicación de dúas mans de imprimación. Aplicación de dúas mans de acabado.
Criterio de medición de proxecto: Superficie medida segundo documentación gráfica de Proxecto.
Criterio de medición de obra: Medirase a superficie realmente executada segundo especificacións do Proxecto.

| Código | Ud | Descrición | Rendemento | Prezo | Importe |
|---|---|---|---|---|---|
| mt27pfi010 | l | Imprimación de secado rápido, formulada con resinas alquídicas modificadas e fosfato de zinc. (material) | 0.222 | 4.80 | 1.07 |
| mt27esj020a | l | Esmalte sintético brillante para interior a base de resinas alcídicas e pigmentos, exento de chumbo, cor branca, aplicado con brocha, rodillo ou pistola. (material) | 0.159 | 17.65 | 2.81 |
| mq07ple010c | Ude | Aluguer diario de cesta elevadora de brazo articulado de 16 m de altura máxima de traballo, incluso mantemento e seguro de responsabilidade civil. (maquinaria) | 0.014 | 120.60 | 1.69 |
| op00dec010 |  | Decapador. | 1.000 | 0.00 | 0.00 |
| mo036 | h | Oficial 1ª pintor. (man de obra) | 0.344 | 15.28 | 5.26 |
| mo071 | h | Axudante pintor. (man de obra) | 0.344 | 14.65 | 5.04 |
| % | % | Costes directos complementarios | 2 % | 15.87 | 0.32 |
|  |  | Custos directos |  |  | 16.19 |
