# Pintura plástica con textura lisa

- Propiedade do arquivo: CYPE INGENIEROS, S.A.
- Formato: FIEBDC-3/2002
- Divisa: EUR
- Custos indirectos: 3.00 %
- Gastos xerais: 13.00 %
- Beneficio industrial: 6.00 %
- IVE: 16.00 %

## R Revestimentos

### RN Pinturas sobre soporte metálico

#### RNP Plásticas

**RNP010** m² Pintura plástica con textura lisa, cor a escoller, acabado mate, sobre soporte prelacado e/ou pintado con toda a superficie en bo estado, de metal, lavado a alta presión con auga e unha solución de auga e lixivia ao 10%, aclarado e secado, aplicación de dúas man de acabado con pintura (rendimento: 0,25 l/m² cada man).
Formación de capa de pintura plástica con textura lisa, cor a escoller, acabado mate, sobre soporte de metal, mediante aplicación de dúas man de acabado con pintura a base de copolímeros acrílicos en dispersión acuosa e pigmentos, cunha espesura mínima de película seca de 50 micras por man (rendimento: 0,25 l/m² cada man). Ata p/p de preparación do soporte mediante lavado a alta presión con auga e unha solución de auga e lixivia ao 10%, aclarado e secado.
Inclúe: Todas. Preparación e limpeza do soporte. Aplicación das mans de acabado.
Criterio de medición de proxecto: Superficie medida segundo documentación gráfica de Proxecto, co mismo criterio que o soporte base.
Criterio de medición de obra: Medirase a superficie realmente executada segundo especificacións do Proxecto, co mesmo criterio que o soporte base.

| Código | Ud | Descrición | Rendemento | Prezo | Importe |
|---|---|---|---|---|---|
| mt27pfc030a | l | Solución de agua e lixivia al 10%. (material) | 0.300 | 5.00 | 1.50 |
| mt27pir090a | l | Pintura plástica a base de copolímeros acrílicos en dispersión acuosa e pigmentos, exenta de chumbo e de cromatos, cor a escoller, acabado mate, textura lisa, aplicada con pistola. (material) | 0.500 | 16.01 | 8.01 |
| mq07ple010c | Ude | Aluguer diario de cesta elevadora de brazo articulado de 16 m de altura máxima de traballo, incluso mantemento e seguro de responsabilidade civil. (maquinaria) | 0.014 | 120.60 | 1.69 |
| op00dec010 |  | Decapador. | 1.000 | 0.00 | 0.00 |
| op00tal020 |  | Taladro con batidora. | 1.000 | 0.00 | 0.00 |
| mo036 | h | Oficial 1ª pintor. (man de obra) | 0.199 | 15.28 | 3.04 |
| mo071 | h | Axudante pintor. (man de obra) | 0.199 | 14.65 | 2.92 |
| % | % | Costes directos complementarios | 2 % | 17.16 | 0.34 |
|  |  | Custos directos |  |  | 17.50 |
