# Esmalte sintético resistente a altas temperaturas

- Propiedade do arquivo: CYPE INGENIEROS, S.A.
- Formato: FIEBDC-3/2002
- Divisa: EUR
- Custos indirectos: 3.00 %
- Gastos xerais: 13.00 %
- Beneficio industrial: 6.00 %
- IVE: 16.00 %

## R Revestimentos

### RN Pinturas sobre soporte metálico

#### RNS Especiais

**RNS030** Ude Esmalte sintético resistente a altas temperaturas, color plata, acabado metálico, sobre superficie de ferro ou aceiro de radiador de 6 elementos, limpeza e preparación da superficie a pintar, mediante medios manuais ata deixala exenta de graxas, dúas mans de imprimación anticalórica con propiedades anticorrosivas e dúas mans de acabado con esmalte sintético resistente a altas temperaturas.
Formación de capa de esmalte sintético resistente a altas temperaturas, color plata, acabado metálico, sobre superficie de ferro ou aceiro de radiador de 6 elementos, mediante aplicación de dúas mans de imprimación anticalórica con propiedades anticorrosivas, a base de resina de silicona modificada, pigmentada con zinc e dúas mans de acabado con esmalte sintético resistente a altas temperaturas, para protección e decoración de superficies férricas sometidas a temperaturas de ata 260°C. Ata limpeza e preparación da superficie a pintar, mediante medios manuais ata deixala exenta de graxas, antes de comenzar a aplicación da 1ª man de imprimación.
Inclúe: Todas. Preparación e limpeza da superficie soporte. Aplicación de dúas mans de imprimación. Aplicación de dúas mans de acabado.
Criterio de medición de proxecto: Número de unidades previstas, segundo documentación gráfica de Proxecto.
Criterio de medición de obra: Medirase o número de unidades realmente executadas segundo especificacións do Proxecto.

| Código | Ud | Descrición | Rendemento | Prezo | Importe |
|---|---|---|---|---|---|
| mt27pfi060a | l | Imprimación anticalórica con propiedades anticorrosivas, a base de resina de silicona modificada, pigmentada con zinc, cor gris, acabado mate, aplicada con brocha ou pistola. (material) | 0.250 | 12.37 | 3.09 |
| mt27pac010a | l | Esmalte sintético resistente a altas temperaturas, cor prata, acabado metálico, aplicado con brocha, rodillo ou pistola, para protección e decoración de superficies férricas sometidas a temperaturas de ata 260°C. (material) | 0.125 | 12.45 | 1.56 |
| op00dec010 |  | Decapador. | 1.000 | 0.00 | 0.00 |
| mo036 | h | Oficial 1ª pintor. (man de obra) | 0.432 | 15.28 | 6.60 |
| mo071 | h | Axudante pintor. (man de obra) | 0.063 | 14.65 | 0.92 |
| % | % | Costes directos complementarios | 2 % | 12.17 | 0.24 |
|  |  | Custos directos |  |  | 12.41 |
