# Pintura ó clorocaucho en frontóns

- Propiedade do arquivo: CYPE INGENIEROS, S.A.
- Formato: FIEBDC-3/2002
- Divisa: EUR
- Custos indirectos: 3.00 %
- Gastos xerais: 13.00 %
- Beneficio industrial: 6.00 %
- IVE: 16.00 %

## R Revestimentos

### RO Pinturas para uso específico

#### ROD Uso deportivo

**ROD010** m² Pintura ó clorocaucho en frontóns, lavado da superficie con ácido clorhídrico diluido cun 10% de auga, man de fondo con pintura ó clorocaucho, acabado semibrillante, a base de resinas de clorocaucho e plastificantes insaponificables, diluida cun 20% a 30% de disolvente a base de hidrocarburos aromáticos, e dúas man de acabado co mesmo produto sen diluír (rendemento: 0,125 l/m² cada mano).
Formación de capa de acabado en paramentos verticais, zona de frontis e rebote, en frontóns, con pintura ó clorocaucho, mediante a aplicación de unha man de fondo con pintura ó clorocaucho, acabado semibrillante, a base de resinas de clorocaucho e plastificantes insaponificables, diluida cun 20% a 30% de disolvente a base de hidrocarburos aromáticos, aplicada preferentemente con brocha para facilitar a penetración, e dúas man de acabado co mesmo produto sen diluír (rendemento: 0,125 l/m² cada man). Incluso p/p de preparación da capa base mediante lavado da súa superficie cunha disolución de ácido clorhídrico en auga ó 10% e posterior aclarado con auga.
Inclúe: Todas. Preparación e limpeza da superficie soporte. Aplicación da man de fondo. Aplicación de dúas mans de acabado.
Criterio de medición de proxecto: Superficie medida segundo documentación gráfica de Proxecto, co mismo criterio que o soporte base.
Criterio de medición de obra: Medirase a superficie realmente executada segundo especificacións do Proxecto, co mesmo criterio que o soporte base.

| Código | Ud | Descrición | Rendemento | Prezo | Importe |
|---|---|---|---|---|---|
| mt27pfc020 | l | Solución de acedo clorhídrico diluido en dez partes de auga. (material) | 0.300 | 5.00 | 1.50 |
| mt27pdj020ya | l | Pintura ó clorocaucho, acabado semibrillante, a base de resinas de clorocaucho e plastificantes insaponificables, cor verde, resistente á abrasión e á inmersión en auga, aplicada con brocha, rodillo ou pistola. (material) | 0.094 | 17.65 | 1.66 |
| mt27wad100a | l | Disolvente formulado a base de hidrocarburos aromáticos de alto punto de ebullición. (material) | 0.031 | 4.03 | 0.12 |
| mt27pdj020ya | l | Pintura ó clorocaucho, acabado semibrillante, a base de resinas de clorocaucho e plastificantes insaponificables, cor verde, resistente á abrasión e á inmersión en auga, aplicada con brocha, rodillo ou pistola. | 0.250 | 17.65 | 4.41 |
| mq07ple010c | Ude | Aluguer diario de cesta elevadora de brazo articulado de 16 m de altura máxima de traballo, incluso mantemento e seguro de responsabilidade civil. (maquinaria) | 0.014 | 120.60 | 1.69 |
| op00tal020 |  | Taladro con batidora. | 1.000 | 0.00 | 0.00 |
| mo036 | h | Oficial 1ª pintor. (man de obra) | 0.180 | 15.28 | 2.75 |
| mo071 | h | Axudante pintor. (man de obra) | 0.180 | 14.65 | 2.64 |
| % | % | Costes directos complementarios | 4 % | 14.77 | 0.59 |
|  |  | Custos directos |  |  | 15.36 |
