# Gornecido de xeso de construción B1 a boa vista, sobre paramento vertical, de ata 3 m de altura, previa colocación de malla antiálcalis en cambios de material, con gardavivos

- Propiedade do arquivo: CYPE INGENIEROS, S.A.
- Formato: FIEBDC-3/2002
- Divisa: EUR
- Custos indirectos: 3.00 %
- Gastos xerais: 13.00 %
- Beneficio industrial: 6.00 %
- IVE: 16.00 %

## R Revestimentos

### RP Conglomerados tradicionais

#### RPG Guarnecidos e enlucidos

**RPG010** m² Gornecido de xeso de construción B1 a boa vista, sobre paramento vertical, de ata 3 m de altura, previa colocación de malla antiálcalis en cambios de material, con gardavivos.
Formación de revestimento continuo interior de xeso, a boa vista, sobre paramento vertical, de ata 3 m de altura, de 15 mm de espesura, formado por una capa de gornecido con pasta de xeso de construción B1, aplicado sobre os paramentos a revestir, con mestras soamente nas esquinas, rincóns, guarnicións de ocos e mestras intermedias para que a separación entre elas non sexa superior a 3 m. Incluso p/p de colocación de gardavivos de plástico e metal con perforacións, remates con rodapé, formación de arestas e recunchos, gornicións de ocos, colocación de malla de fibra de vidro antiálcalis para reforzo de encontros entre materiais diferentes nun 10% da superficie do paramento e montaxe, desmontaxe e retirada de estadas.
Inclúe: Todas. Preparación do soporte que se vai a revestir. Realización de mestras. Colocación de gardavivos nas esquinas e saíntes. Amasado do xeso groso. Estendido da pasta de xeso entre mestras e regularización do revestimento.
Criterio de medición de proxecto: Superficie medida dende o pavimento ata o teito, segundo documentación gráfica de Proxecto, sen deducir ocos menores de 4 m² e deducindo, nos ocos de superficie maior de 4 m², o exceso sobre os 4 m². Non foron obxecto de desconto os paramentos verticaies que teñen armarios empotrados, sea cal fose a súa dimensión.
Criterio de medición de obra: Medirase, a cinta corrida, a superficie realmente executada segundo especificacións do Proxecto, considerando como altura a distancia entre o pavimento e o teito, sen deducir ocos menores de 4 m² e deducindo, nos ocos de superficie maior de 4 m², o exceso sobre os 4 m². Os paramentos que teñan armarios empotrados non serán obxecto de desconto sexa cal fose a súa dimensión.

| Código | Ud | Descrición | Rendemento | Prezo | Importe |
|---|---|---|---|---|---|
| mt28vye020 | m² | Malla de fibra de vidro tecida, de 5x5 mm de luz, flexible e imputrescible no tempo, de 70 g/m² de masa superficial e 0,40 mm de espesor de fío, para armar xesos. (material) | 0.105 | 0.76 | 0.08 |
| mt09pye010b | m³ | Pasta de xeso de construción B1, segundo UNE-EN 13279-1. (material) | 0.015 | 78.89 | 1.18 |
| mt28vye010 | m | Gardavivos de plástico e metal, estable á acción de los sulfatos. (material) | 0.215 | 0.35 | 0.08 |
| op00tal020 |  | Taladro con batidora. | 1.000 | 0.00 | 0.00 |
| mo031 | h | Oficial 1ª xesero. (man de obra) | 0.261 | 15.28 | 3.99 |
| mo066 | h | Axudante xesero. (man de obra) | 0.164 | 14.65 | 2.40 |
| % | % | Costes directos complementarios | 2 % | 7.73 | 0.15 |
|  |  | Custos directos |  |  | 7.88 |
