# Revoco esgrafiado, realizado con morteiro de cal sobre un paramento interior

- Propiedade do arquivo: CYPE INGENIEROS, S.A.
- Formato: FIEBDC-3/2002
- Divisa: EUR
- Custos indirectos: 3.00 %
- Gastos xerais: 13.00 %
- Beneficio industrial: 6.00 %
- IVE: 16.00 %

## R Revestimentos

### RP Conglomerados tradicionais

#### RPR Revocos

**RPR031** m² Revoco esgrafiado, realizado con morteiro de cal sobre un paramento interior.
Formación de revoco esgrafiado mediante a aplicación manual, sobre un paramento interior, previamente recebado (non incluído neste prezo), de dúas capas de morteiro de cal aéreo apagada de diferentes cores; a primeira de 10 mm de espesura, dosificación 1:4 e árido groso e a segunda, que leva incluído o pigmento na súa masa, de 8 mm de espesura, dosificación 1:4 e árido fino de granulometría moi coidada. Acabado superficial: estarcido mediante patróns e esgrafiado da última capa con espátula de madeira, previo corte oblicuo do bordo debuxado con estiletes. Incluso p/p de preparación da superficie soporte, formación de xuntas, recunchos, mestras, arestas, batentes, xambas, linteis, remates nos encontros con paramentos, revestimentos ou outros elementos recibidos na súa superficie.
Inclúe: Todas. Preparación da superficie soporte. Despece de panos de traballo. Preparación e aplicación dunha primeira capa. Preparación e aplicación dunha segunda capa. Realización das xuntas. Estarcido mediante plantillas. Esgrafiado. Repasos e limpeza final.
Criterio de medición de proxecto: Superficie medida segundo documentación gráfica de Proxecto, deducindo os ocos de superficie maior de 1 m² e incluíndo o desenvolvemento de as mochetas.
Criterio de medición de obra: Medirase a superficie realmente executada segundo especificacións do Proxecto, deducindo os ocos de superficie maior de 1 m² e incluíndo desenvolvemento das mochetas.

| Código | Ud | Descrición | Rendemento | Prezo | Importe |
|---|---|---|---|---|---|
| mt28pmc010a | m³ | Pasta de morteiro de cal para revocos, ata china. (material) | 0.025 | 120.39 | 3.01 |
| mt09pmr010 | kg | Pigmento para morteiros e rebocos. (material) | 0.015 | 6.00 | 0.09 |
| op00tal020 |  | Taladro con batidora. | 1.000 | 0.00 | 0.00 |
| mo037 | h | Oficial 1ª revocador. (man de obra) | 0.985 | 15.28 | 15.05 |
| mo074 | h | Axudante revocador. (man de obra) | 0.985 | 14.65 | 14.43 |
| mo102 | h | Peón especializado revocador. (man de obra) | 0.492 | 14.76 | 7.26 |
| mo018 | h | Oficial 1ª construcción. (man de obra) | 2.896 | 15.28 | 44.25 |
| mo104 | h | Peón ordinario construcción. (man de obra) | 0.386 | 13.97 | 5.39 |
| % | % | Costes directos complementarios | 2 % | 89.48 | 1.79 |
|  |  | Custos directos |  |  | 91.27 |
