# Estucado de pasta de cal e area de mármore branco, previa colocación de malla antiálcalis en cambios de material e nos frentes de forxado

- Propiedade do arquivo: CYPE INGENIEROS, S.A.
- Formato: FIEBDC-3/2002
- Divisa: EUR
- Custos indirectos: 3.00 %
- Gastos xerais: 13.00 %
- Beneficio industrial: 6.00 %
- IVE: 16.00 %

## R Revestimentos

### RP Conglomerados tradicionais

#### RPS Estucos

**RPS010** m² Estucado de pasta de cal e area de mármore branco, previa colocación de malla antiálcalis en cambios de material e nos frentes de forxado.
Formación de estuco mate de cal en frío mediante a aplicación manual sobre un paramento vertical exterior, previamente recebado con acabado esparavelado (non incluído neste prezo), de tres capas de morteiro de cal con area de finura crecente cara ó exterior, de dosificación 1:4 a primeira e dosificación 1:3 as dúas restantes. Acabado superficial: liso lavado. Incluso p/p de colocación de malla de fibra de vidro antiálcalis para reforzo de encontros entre materiais diferentes e nos frentes de forxado, nun 20% da superficie do paramento, formación de xuntas, recunchos, mestras, arestas, batentes, xambas, linteis, remates nos encontros con paramentos, revestimentos ou outros elementos recibidos na súa superficie.
Inclúe: Todas. Preparación da superficie soporte. Colocación da malla entre distintos materiais. Despece de panos de traballo. Preparación e aplicación das sucesivas capas. Realización de xuntas e encontros. Acabado superficial. Repaso e limpeza final.
Criterio de medición de proxecto: Superficie medida segundo documentación gráfica de Proxecto, deducindo os ocos de superficie maior de 3 m², engadindo a cambio a superficie da parte interior do oco, correspondente ó desenvolvemento de xambas e linteis. Non se incrementou a medición por roturas e recortes, xa que na descomposición considerouse un 5% máis de pezas.
Criterio de medición de obra: Medirase a superficie realmente executada segundo especificacións do Proxecto, deducindo os ocos de superficie maior de 3 m², engadindo a cambio a superficie da parte interior do oco, correspondente ó desenvolvemento de xambas e linteis.

| Código | Ud | Descrición | Rendemento | Prezo | Importe |
|---|---|---|---|---|---|
| mt09mor050c | m³ | Morteiro de cal aérea ou apagada (1:3), confecionado na obra. (material) | 0.010 | 126.30 | 1.26 |
| mt09mor050d | m³ | Morteiro de cal aérea ou apagada (1:4), confecionado na obra. (material) | 0.015 | 123.30 | 1.85 |
| mt09var030a | m² | Malla de fibra de vidro tecida, con impregnación de PVC, de 10x10 mm de luz, antiálcalis, de 115 a 125 g/m² e 500 µ de espesor, para armar revocos tradicionais, enfoscados e morteiros. (material) | 0.210 | 1.55 | 0.33 |
| op00tal020 |  | Taladro con batidora. | 1.000 | 0.00 | 0.00 |
| mo032 | h | Oficial 1ª estucador. (man de obra) | 0.891 | 15.28 | 13.61 |
| mo067 | h | Axudante estucador. (man de obra) | 0.891 | 14.65 | 13.05 |
| % | % | Costes directos complementarios | 2 % | 30.10 | 0.60 |
|  |  | Custos directos |  |  | 30.70 |
