# Reparación de fendas en paramento vertical interior ata 3 m de altura

- Propiedade do arquivo: CYPE INGENIEROS, S.A.
- Formato: FIEBDC-3/2002
- Divisa: EUR
- Custos indirectos: 3.00 %
- Gastos xerais: 13.00 %
- Beneficio industrial: 6.00 %
- IVE: 16.00 %

## R Revestimentos

### RP Conglomerados tradicionais

#### RPY Reparacións

**RPY010** m² Reparación de fendas en paramento vertical interior ata 3 m de altura, cuberto con morteiro de cemento, mediante picado do revestimento con medios manuais, aplicación de morteiro de cemento M-5 a boa vista con acabado superficial rugoso, reforzado con malla de fibra de vidro tecida, con impregnación de PVC, de 10x10 mm de luz, antiálcalis, de 115 a 125 g/m² e 500 µ de espesor.
Reparación de fendas en paramento vertical interior ata 3 m de altura, cuberto con morteiro de cemento, mediante picado do revestimento con medios manuais, aplicación de morteiro de cemento M-5 a boa vista con acabado superficial rugoso, para servir de base a un posterior revestimento, reforzado con malla de fibra de vidro tecida, con impregnación de PVC, de 10x10 mm de luz, antiálcalis, de 115 a 125 g/m² e 500 µ de espesor. Ata p/p de limpeza previa da superficie a reparar, repasos, curado, limpeza final, retirada, provisión e carga manual de cascallos sobre camión ou colector.
Inclúe: Todas. Limpeza previa da superficie a reparar. Picado manual. Aplicación de morteiro. Colocación da malla. Acabado superficial. Curado. Limpeza final. Carga de entullos sobre camión ou contedor.
Criterio de medición de proxecto: Superficie medida segundo documentación gráfica de Proxecto.
Criterio de medición de obra: Medirase a superficie realmente executada segundo especificacións do Proxecto.

| Código | Ud | Descrición | Rendemento | Prezo | Importe |
|---|---|---|---|---|---|
| mt09mor010c | m³ | Morteiro de cemento CEM II/B-P 32,5 N tipo M-5, confecionado na obra con 250 kg/m³ de cemento e unha proporción en volume 1/6. (material) | 0.015 | 115.30 | 1.73 |
| mt09var030a | m² | Malla de fibra de vidro tecida, con impregnación de PVC, de 10x10 mm de luz, antiálcalis, de 115 a 125 g/m² e 500 µ de espesor, para armar revocos tradicionais, enfoscados e morteiros. (material) | 1.050 | 1.55 | 1.63 |
| op00tal020 |  | Taladro con batidora. | 1.000 | 0.00 | 0.00 |
| mo018 | h | Oficial 1ª construcción. (man de obra) | 0.528 | 15.28 | 8.07 |
| mo104 | h | Peón ordinario construcción. (man de obra) | 0.940 | 13.97 | 13.13 |
| % | % | Costes directos complementarios | 2 % | 24.56 | 0.49 |
|  |  | Custos directos |  |  | 25.05 |
