# Reparación de gretas de ata 5 mm de largo

- Propiedade do arquivo: CYPE INGENIEROS, S.A.
- Formato: FIEBDC-3/2002
- Divisa: EUR
- Custos indirectos: 3.00 %
- Gastos xerais: 13.00 %
- Beneficio industrial: 6.00 %
- IVE: 16.00 %

## R Revestimentos

### RP Conglomerados tradicionais

#### RPY Reparacións

**RPY011** m² Reparación de gretas de ata 5 mm de largo, en paramento de xeso, interior, vertical, de ata 3 m de altura, mediante picado do revestimento con medios manuais, aplicación de plaste en po de 1,74 g/cm³ de densidade e lixado da superficie para eliminar rugosidades.
Reparación de gretas de ata 5 mm de largo, en paramento de xeso, interior, vertical, de ata 3 m de altura, mediante picado con medios manuais do revestimento situado nos bordos da greta, humectación da superficie e masillado da zona con espátula e plaste en po de 1,74 g/cm³ de densidade, e lixado final da superficie con lixa de gran fino, para eliminar rugosidades. Ata p/p de limpeza previa da superficie a reparar, repasos, limpeza final, recollida, provisión e carga manual de cascallos sobre camión ou contedor.
Inclúe: Todas. Limpeza previa da superficie a reparar. Picado manual. Humectación do soporte. Aplicación de masilla. Lixado. Limpeza final. Carga de entullos sobre camión ou contedor.
Criterio de medición de proxecto: Superficie medida segundo documentación gráfica de Proxecto.
Criterio de medición de obra: Medirase a superficie realmente executada segundo especificacións do Proxecto.

| Código | Ud | Descrición | Rendemento | Prezo | Importe |
|---|---|---|---|---|---|
| mt27pfj023a | kg | Plaste de interior, de 1,74 g/cm³ de densidade, para alisar e nivelar as superficies a pintar, cor branca, aplicado con espátula ou llana. (material) | 0.003 | 6.16 | 0.02 |
| op00tal020 |  | Taladro con batidora. | 1.000 | 0.00 | 0.00 |
| mo031 | h | Oficial 1ª xesero. (man de obra) | 0.079 | 15.28 | 1.21 |
| mo066 | h | Axudante xesero. (man de obra) | 0.079 | 14.65 | 1.16 |
| % | % | Costes directos complementarios | 2 % | 2.39 | 0.05 |
|  |  | Custos directos |  |  | 2.44 |
