# Tratamento superficial para igualar a diferenza de tonalidades en morteiros monocapa

- Propiedade do arquivo: CYPE INGENIEROS, S.A.
- Formato: FIEBDC-3/2002
- Divisa: EUR
- Custos indirectos: 3.00 %
- Gastos xerais: 13.00 %
- Beneficio industrial: 6.00 %
- IVE: 16.00 %

## R Revestimentos

### RQ Sistemas monocapa industriais

#### RQY Reparacións

**RQY010** m² Tratamento superficial para igualar a diferenza de tonalidades en morteiros monocapa, mediante a aplicación de dúas mans de revestimento a base de copolímeros acrílicos en dispersión acuosa, pigmentos inorgánicos estables e aditivos especiais de gran resistencia á alcalinidade, cun rendemento de 0,135 l/m² cada man.
Tratamento superficial para igualar a diferenza de tonalidades en morteiros monocapa, mediante revestimento a base de copolímeros acrílicos en dispersión acuosa, pigmentos inorgánicos estables e aditivos especiais de gran resistencia á alcalinidade, aplicado con brocha, rodillo ou pistola, en dúas mans, a primera diluída cun 20% a 30% de agua e a segunda diluída cun 10% a 20% de auga, cun rendimento de 0,135 l/m² cada man. Ata p/p de protección das superficies contiguas e limpeza final.
Inclúe: Todas. Protección das superficies contiguas. Aplicación do produto. Limpeza final.
Criterio de medición de proxecto: Superficie medida segundo documentación gráfica de Proxecto.
Criterio de medición de obra: Medirase a superficie realmente executada segundo especificacións do Proxecto.

| Código | Ud | Descrición | Rendemento | Prezo | Importe |
|---|---|---|---|---|---|
| mt27pir150a | l | Revestimento a base de copolímeros acrílicos en dispersión acuosa, pigmentos inorgánicos estables e aditivos especiais de gran resistencia á alcalinidade, resistente ós raios UV, cor branca, textura lisa, acabado mate, aplicado con brocha, rodillo ou pistola. (material) | 0.270 | 12.67 | 3.42 |
| op00tal020 |  | Taladro con batidora. | 1.000 | 0.00 | 0.00 |
| mo036 | h | Oficial 1ª pintor. (man de obra) | 0.185 | 15.28 | 2.83 |
| mo071 | h | Axudante pintor. (man de obra) | 0.185 | 14.65 | 2.71 |
| % | % | Costes directos complementarios | 2 % | 8.96 | 0.18 |
|  |  | Custos directos |  |  | 9.14 |
