# Base para pavimento de gravilla de machaqueo de 5 a 10 mm de diámetro, en capa de 2 cm de grosor

- Propiedade do arquivo: CYPE INGENIEROS, S.A.
- Formato: FIEBDC-3/2002
- Divisa: EUR
- Custos indirectos: 3.00 %
- Gastos xerais: 13.00 %
- Beneficio industrial: 6.00 %
- IVE: 16.00 %

## R Revestimentos

### RS Solos e pavimentos

#### RSB Bases de pavimentación e grandes recrecidos

**RSB005** m² Base para pavimento de gravilla de machaqueo de 5 a 10 mm de diámetro, en capa de 2 cm de grosor.
Formación de base para pavimento de gravilla de machaqueo de 5 a 10 mm de diámetro, en capa de 2 cm de grosor, preparada para o seu posterior uso como soporte de pavimento.
Inclúe: Todas. Limpeza e preparación do soporte. Replanteo de niveis e colocación de mestras. Extendido do árido. Regularización da capa de árido, pasando unha regra sobre as mestras.
Criterio de medición de proxecto: Superficie medida segundo documentación gráfica de Proxecto.
Criterio de medición de obra: Medirase a superficie realmente executada segundo especificacións do Proxecto, sen deducir a superficie ocupada por os pilares situados dentro do seu perímetro.

| Código | Ud | Descrición | Rendemento | Prezo | Importe |
|---|---|---|---|---|---|
| mt01arp031 | m³ | Gravilla caliza de machaqueo de 5 a 10 mm de diámetro. (material) | 0.020 | 24.50 | 0.49 |
| mo104 | h | Peón ordinario construcción. (man de obra) | 0.065 | 13.97 | 0.91 |
| % | % | Costes directos complementarios | 2 % | 1.40 | 0.03 |
|  |  | Custos directos |  |  | 1.43 |
