# Rodapé rebaixado de terrazo micrograno (menor ou igual a 6 mm), Marfil para interiores, 40x7 cm, cun grado de puído de 220

- Propiedade do arquivo: CYPE INGENIEROS, S.A.
- Formato: FIEBDC-3/2002
- Divisa: EUR
- Custos indirectos: 3.00 %
- Gastos xerais: 13.00 %
- Beneficio industrial: 6.00 %
- IVE: 16.00 %

## R Revestimentos

### RS Solos e pavimentos

#### RSC Cemento/terrazo

**RSC020** m Rodapé rebaixado de terrazo micrograno (menor ou igual a 6 mm), Marfil para interiores, 40x7 cm, cun grado de puído de 220.
Subministración e colocación de rodapé rebaixado de terrazo micrograno (menor ou igual a 6 mm), Marfil para interiores, 40x7 cm, cun grao de puído de 220; recibido con adhesivo cementoso. Incluso rexuntado con coada de cemento branco BL-V 22,5 coloreada coa mesma tonalidade das baldosas e limpeza.
Inclúe: Todas. Replanteo das pezas. Corte das pezas e formación de encaixes en esquinas e rincóns. Colocación do rodapé. Rexuntado. Abrillantado e limpeza do rodapé.
Criterio de medición de proxecto: Lonxitude medida segundo documentación gráfica de Proxecto, sen incluiocos de portas. Non se incrementou a medición por roturas e recortes, xa que na descomposición considerouse un 5% máis de pezas.
Criterio de medición de obra: Medirase a lonxitude realmente executada segundo especificacións do Proxecto.

| Código | Ud | Descrición | Rendemento | Prezo | Importe |
|---|---|---|---|---|---|
| mt09mcr200 | kg | Adhesivo cementoso para colocación de pavimentos de terrazo. (material) | 0.015 | 0.45 | 0.01 |
| mt18rtl010gc | m | Rodapé rebaixado de terrazo micrograno (menor ou igual a 6 mm), cor Marfil, para interiores, 40x7 cm, cun grao de pulido de 220. (material) | 1.050 | 1.50 | 1.58 |
| mt09lec010b | m³ | Leitada de cemento branco BL 22,5 X. (material) | 0.001 | 157.00 | 0.16 |
| op00sie030 |  | Sierra de disco de diamante, para mesa de trabajo, de corte húmedo. | 1.000 | 0.00 | 0.00 |
| mo021 | h | Oficial 1ª solador. (man de obra) | 0.237 | 15.28 | 3.62 |
| % | % | Costes directos complementarios | 2 % | 5.37 | 0.11 |
|  |  | Custos directos |  |  | 5.48 |
