# Abrillantado en obra de pavimento interior de terrazo

- Propiedade do arquivo: CYPE INGENIEROS, S.A.
- Formato: FIEBDC-3/2002
- Divisa: EUR
- Custos indirectos: 3.00 %
- Gastos xerais: 13.00 %
- Beneficio industrial: 6.00 %
- IVE: 16.00 %

## R Revestimentos

### RS Solos e pavimentos

#### RSC Cemento/terrazo

**RSC030** m² Abrillantado en obra de pavimento interior de terrazo.
Execución en obra de abrillantado mediante máquina de abrillantar con prato de lá de aceiro ou esponxa sintética, de pavimento interior de terrazo; o escentilado realizarase mediante o método do cristalizado utilizando moas de 400 ou superior con aplicación posterior de produto escentilante, unha vez estea perfectamente seco e uniforme o pavimento. Ata acabado dos recunchos de difícil acceso.
Inclúe: Abrillantado.
Criterio de medición de proxecto: Superficie medida segundo documentación gráfica de Proxecto.
Criterio de medición de obra: Medirase a superficie realmente executada segundo especificacións do Proxecto.

| Código | Ud | Descrición | Rendemento | Prezo | Importe |
|---|---|---|---|---|---|
| mq08war155 | h | Abrillantadora para o cristalizado ou o abrillantado de pavimentos pétreos ou de terrazo, composta por prato de la de aceiro ou esponxa sintética. (maquinaria) | 0.212 | 2.15 | 0.46 |
| op00lij010 |  | Lijadora-pulidora. | 1.000 | 0.00 | 0.00 |
| mo035 | h | Oficial 1ª pulidor de pavimentos. (man de obra) | 0.196 | 15.28 | 2.99 |
| % | % | Costes directos complementarios | 2 % | 3.45 | 0.07 |
|  |  | Custos directos |  |  | 3.52 |
