# Solo técnico continuo de placas de xeso con fibra

- Propiedade do arquivo: CYPE INGENIEROS, S.A.
- Formato: FIEBDC-3/2002
- Divisa: EUR
- Custos indirectos: 3.00 %
- Gastos xerais: 13.00 %
- Beneficio industrial: 6.00 %
- IVE: 16.00 %

## R Revestimentos

### RS Solos e pavimentos

#### RSE Técnicos

**RSE010** m² Solo técnico continuo de placas de xeso con fibra, de 1200x600 mm e 25 mm de espesor, con bordes agargalado, apoiadas sobre pés regulables de aceiro galvanizado, para alturas entre 60 e 100 mm, preparado para recibir o pavimento (non incluído neste prezo).
Subministración e colocación de solo técnico continuo formado por placas de xeso con fibra, de 1200x600 mm e 25 mm de espesor, con bordes agargalado, apoiadas sobre pés regulables de aceiro galvanizado, para alturas entre 60 e 100 mm, fixados á superficie de apoio con adhesivo. Ata p/p de marcos para rexistros de inspección, preparación da superficie de apoio dos pedestais mediante aspirado e limpeza de restos de obra, imprimación da superficie, replanteo e fixación dos pedestais ó chan con pegamento colocación de almohadillas sobre os pedestais e fixación da rosca que regula su altura con pegamento, banda perimetral de la de roca para a desolidarización do perímetro, unión das placas mediante pegamento para xuntas aplicado na zona de machifemiado e imprimación da superficie, para reducir a absorción e mellorar a adherencia. Totalmente montado e preparado para soportar un pavimento (non incluído neste prezo).
Inclúe: Todas. Imprimación da superficie base. Replanteo dos eixos dos pedestais e marcado de niveis. Colocación, nivelación e fixación de pedestais. Colocación das placas. Imprimación da superficie de acabado.
Criterio de medición de proxecto: Superficie útil, medida segundo documentación gráfica de Proxecto. Non se incrementou a medición por roturas e recortes, xa que na descomposición considerouse un 5% máis de pezas.
Criterio de medición de obra: Medirase a superficie realmente executada segundo especificacións do Proxecto.

| Código | Ud | Descrición | Rendemento | Prezo | Importe |
|---|---|---|---|---|---|
| mt12pik040a | kg | Imprimación para reducir a absorción e mellorar a adherencia. (material) | 0.200 | 7.94 | 1.59 |
| mt12psk040a | m | Banda perimetral de lá de rocha de 10 mm de espesor e 100 mm de ancho. (material) | 1.000 | 0.66 | 0.66 |
| mt12psk080a | Ude | Cartucho de 600 cm³ de pegamento para fixación de pes regulables á superficie de apoio. (material) | 0.010 | 5.24 | 0.05 |
| mt12psk060be | Ude | Pé regulable de aceiro galvanizado, para alturas entre 60 e 100 mm. Ata accesorios. (material) | 3.000 | 1.33 | 3.99 |
| mt12psk050e | m² | Placa de xeso con fibra, de 1200x600 mm e 25 mm de espesor, con bordes agargalado, para aplicación en chans técnicos continuos; clasificación 3/2/A/1, segundo UNE-EN 12825. (material) | 1.050 | 35.74 | 37.53 |
| mt12psk070a | Ude | Cartucho de 750 cm³ de pegamento para xuntas. (material) | 0.070 | 22.23 | 1.56 |
| mt12pik040a | kg | Imprimación para reducir a absorción e mellorar a adherencia. | 0.120 | 7.94 | 0.95 |
| op00ato010 |  | Atornillador. | 1.000 | 0.00 | 0.00 |
| op00tal010 |  | Taladro. | 1.000 | 0.00 | 0.00 |
| op00sie010 |  | Sierra de calar. | 1.000 | 0.00 | 0.00 |
| op00tro010 |  | Tronzador. | 1.000 | 0.00 | 0.00 |
| mo009 | h | Oficial 1ª montador. (man de obra) | 0.457 | 15.78 | 7.21 |
| mo075 | h | Axudante montador. (man de obra) | 0.457 | 14.65 | 6.70 |
| % | % | Costes directos complementarios | 2 % | 60.24 | 1.20 |
|  |  | Custos directos |  |  | 61.44 |
