# Solado de baldosas cerámicas de gres rústico

- Propiedade do arquivo: CYPE INGENIEROS, S.A.
- Formato: FIEBDC-3/2002
- Divisa: EUR
- Custos indirectos: 3.00 %
- Gastos xerais: 13.00 %
- Beneficio industrial: 6.00 %
- IVE: 16.00 %

## R Revestimentos

### RS Solos e pavimentos

#### RSG Cerámicos/gres

**RSG011** m² Solado de baldosas cerámicas de gres rústico, 2/0/-/-, de 30x30 cm, 8 €/m², recibidas con morteiro de cemento M-5 de 3 cm de espesor e rexuntadas con leitada de cemento branco, L, BL-V 22,5, para xunta mínima (entre 1,5 e 3 mm), coloreada con a mesma tonalidade das pezas.
Subministración e execución de pavimento mediante o método de colocación en capa grosa, de baldosas cerámicas de gres rústico, 2/0/-/- (pavimentos para tránsito peonil leve, tipo 2; sen requisitos adicionais, tipo 0; ningún requisito adicional, tipo -/-), de 30x30 cm, 8 €/m²; recibidas con maza de goma sobre unha capa semiseca de morteiro de cemento M-5 de 3 cm de grosor, humedecida e espolvoreada superficialmente con cemento; e rexuntadas con leitada de cemento branco, L, BL-V 22,5, para xunta mínima (entre 1,5 e 3 mm), coloreada con a mesma tonalidade das pezas, disposto todo o conxunto sobre unha capa de separación ou desolidarización de area ou gravilla (non incluída neste prezo). Ata p/p de replanteos, cortes, formación de xuntas perimetrais continuas, de anchura non menor de 5 mm, nos límites con paredes, alicerces exentos e elevacións de nivel e, no seu caso, xuntas de partición e xuntas estruturais existentes no soporte, eliminación do material sobrante do rexuntado e limpeza final do pavimento.
Inclúe: Todas. Replanteo dos niveis de acabado. Replanteo da disposición das baldosas e xuntas de movimento. Extendido da capa de morteiro. Espolvoreo da superficie de morteiro con cemento. Colocación das baldosas a punta de paleta. Formación de xuntas de partición, perimetrais e estructurais. Rexuntado. Eliminación e limpeza do material sobrante. Limpeza final do pavimento.
Criterio de medición de proxecto: Superficie útil, medida segundo documentación gráfica de Proxecto. Non se incrementou a medición por roturas e recortes, xa que na descomposición considerouse un 5% máis de pezas.
Criterio de medición de obra: Medirase a superficie realmente executada segundo especificacións do Proxecto.

| Código | Ud | Descrición | Rendemento | Prezo | Importe |
|---|---|---|---|---|---|
| mt09mor010c | m³ | Morteiro de cemento CEM II/B-P 32,5 N tipo M-5, confecionado na obra con 250 kg/m³ de cemento e unha proporción en volume 1/6. (material) | 0.030 | 115.30 | 3.46 |
| mt18bcr010ega800 | m² | Baldosa cerámica de gres rústico 2/0/-/-, 30x30 cm, 8,00€/m², segundo UNE-EN 14411. (material) | 1.050 | 8.00 | 8.40 |
| mt08cem040a | kg | Cemento branco BL-22,5 X, para pavimentación, en sacos, segundo UNE 80305. (material) | 1.000 | 0.14 | 0.14 |
| mt09lec010b | m³ | Leitada de cemento branco BL 22,5 X. (material) | 0.001 | 157.00 | 0.16 |
| op00sie030 |  | Sierra de disco de diamante, para mesa de trabajo, de corte húmedo. | 1.000 | 0.00 | 0.00 |
| op00amo010 |  | Amoladora o radial. | 1.000 | 0.00 | 0.00 |
| mo021 | h | Oficial 1ª solador. (man de obra) | 0.352 | 15.28 | 5.38 |
| mo056 | h | Axudante solador. (man de obra) | 0.176 | 14.65 | 2.58 |
| % | % | Costes directos complementarios | 2 % | 20.12 | 0.40 |
|  |  | Custos directos |  |  | 20.52 |
