# Solado de mosaico de gres esmaltado

- Propiedade do arquivo: CYPE INGENIEROS, S.A.
- Formato: FIEBDC-3/2002
- Divisa: EUR
- Custos indirectos: 3.00 %
- Gastos xerais: 13.00 %
- Beneficio industrial: 6.00 %
- IVE: 16.00 %

## R Revestimentos

### RS Solos e pavimentos

#### RSG Cerámicos/gres

**RSG012** m² Solado de mosaico de gres esmaltado, 2/0/-/-, de 2,5x2,5 cm, 8 €/m², recibidas con adhesivo cementoso normal, C1 sen ningunha característica adicional, cor gris, e rexuntadas con leitada de cemento e area, L, 1/2 CEM II/A-P 32,5 R, para xunta aberta (entre 3 e 15 mm), coloreada con a mesma tonalidade das pezas.
Subministración e execución de pavimento mediante o método de colocación en capa fina, mosaico de gres esmaltado, 2/0/-/- (pavimentos para tránsito peonil leve, tipo 2; sen requisitos adicionais, tipo 0; ningún requisito adicional, tipo -/-), de 2,5x2,5 cm, 8 €/m²; recibidas con adhesivo cementoso normal, C1 sen ningunha característica adicional, cor gris, e rexuntadas con leitada de cemento e area, L, 1/2 CEM II/A-P 32,5 R, para xunta aberta (entre 3 e 15 mm), coloreada con a mesma tonalidade das pezas. Incluso cortes e limpeza, formación de xuntas perimetrais continuas, de anchura non menor de 5 mm, nos límites con paredes, alicerces exentos e elevacións de nivel e, no seu caso, xuntas de partición e xuntas estruturais ou de dilatación existentes no soporte.
Inclúe: Todas. Limpeza e comprobación da superficie soporte. Replanteo dos niveis de acabado. Replanteo da disposición das piezas e xuntas de movimento. Aplicación do adhesivo. Colocación das pezas empleando aplanadora de goma. Recheo das xuntas de movimento. Rexuntado. Eliminación e limpeza do material sobrante. Limpeza inicial do pavimento ó finaliza-la obra.
Criterio de medición de proxecto: Superficie útil, medida segundo documentación gráfica de Proxecto. Non se incrementou a medición por roturas e recortes, xa que na descomposición considerouse un 5% máis de pezas.
Criterio de medición de obra: Medirase a superficie realmente executada segundo especificacións do Proxecto.

| Código | Ud | Descrición | Rendemento | Prezo | Importe |
|---|---|---|---|---|---|
| mt09mcr021g | kg | Adhesivo cementoso normal, C1, segundo UNE-EN 12004, cor gris. (material) | 3.000 | 0.35 | 1.05 |
| mt18bde015ea800 | m² | Mosaico de gres esmaltado 2/0/-/-, 2,5x2,5 cm, 8,00€/m². (material) | 1.050 | 8.00 | 8.40 |
| mt08cem040a | kg | Cemento branco BL-22,5 X, para pavimentación, en sacos, segundo UNE 80305. (material) | 1.000 | 0.14 | 0.14 |
| mt09lec020a | m³ | Leitada de cemento 1/2 CEM II/B-P 32,5 N. (material) | 0.003 | 120.10 | 0.36 |
| mo021 | h | Oficial 1ª solador. (man de obra) | 0.548 | 15.28 | 8.37 |
| mo056 | h | Axudante solador. (man de obra) | 0.274 | 14.65 | 4.01 |
| % | % | Costes directos complementarios | 2 % | 22.33 | 0.45 |
|  |  | Custos directos |  |  | 22.78 |
