# Solado de baldosas cerámicas de gres esmaltado, 2/0/-/-, de 25x25 cm, 8 €/m², colocadas, recibidas e rexuntadas segundo o sistema AIN de "BUTECH"

- Propiedade do arquivo: CYPE INGENIEROS, S.A.
- Formato: FIEBDC-3/2002
- Divisa: EUR
- Custos indirectos: 3.00 %
- Gastos xerais: 13.00 %
- Beneficio industrial: 6.00 %
- IVE: 16.00 %

## R Revestimentos

### RS Solos e pavimentos

#### RSG Cerámicos/gres

**RSG015** m² Solado de baldosas cerámicas de gres esmaltado, 2/0/-/-, de 25x25 cm, 8 €/m², colocadas, recibidas e rexuntadas segundo o sistema AIN de "BUTECH".
Subministración e execución de pavimento mediante o método de colocación en capa fina, de baldosas cerámicas de gres esmaltado, 2/0/-/- (pavimentos para tránsito peonil leve, tipo 2; sen requisitos adicionais, tipo 0; ningún requisito adicional, tipo -/-), de 25x25 cm, 8 €/m²; estendidas segundo o sistema AIN de "BUTECH", sobre capa de ligante hidráulico de endurecemento rápido Fast-cem, "BUTECH", de 3 cm de espesor, realizada sobre lámina fonoaislante multicapa Fonopac "BUTECH" de 2,5 mm de espesor, constituida por unha lámina de caucho sintético EPDM de 1 kg/m² adherida a unha lámina de polietileno reticulado de alta densidade de 2 mm de espesor, colocado de forma que se garanta o illamento acústico, recibidas con adhesivo cementoso mellorado, C2 TE, con deslizamento reducido e tempo aberto ampliado, Flexitec Gris n "BUTECH", e rexuntadas con morteiro de juntas cementoso Colorstuk 0-4 "BUTECH", tipo CG 2, cor Manhattan, para xuntas de ata 4 mm. Ata p/p de limpeza, comprobación da superficie soporte, replanteos, cortes, selado de xuntas do illamento con cinta autoadhesiva, formación de xuntas perimetrais continuas, de anchura non menor de 5 mm, nos límites con paredes, alicerces exentos e elevacións de nivel e, no seu caso, xuntas de partición e xuntas estruturais existentes no soporte, eliminación do material sobrante do rexuntado e limpeza final do pavimento.
Inclúe: Todas. Limpeza e comprobación da superficie soporte. Replanteo dos niveis de acabado. Colocación do illamento. Aplicación da capa de nivelación. Replanteo da disposición das baldosas e xuntas de movimento. Aplicación do adhesivo. Colocación das baldosas a punta de paleta. Formación de xuntas de partición, perimetrais e estructurais. Rexuntado. Eliminación e limpeza do material sobrante. Limpeza final do pavimento.
Criterio de medición de proxecto: Superficie útil, medida segundo documentación gráfica de Proxecto. Non se incrementou a medición por roturas e recortes, xa que na descomposición considerouse un 5% máis de pezas.
Criterio de medición de obra: Medirase a superficie realmente executada segundo especificacións do Proxecto.

| Código | Ud | Descrición | Rendemento | Prezo | Importe |
|---|---|---|---|---|---|
| mt16sab010a | m² | Lámina fonoaislante multicapa Fonopac "BUTECH" de 2,5 mm de espesor, constituida por unha lámina de caucho sintético EPDM de 1 kg/m² adherida a unha lámina de polietileno reticulado de alta densidade de 2 mm de espesor. (material) | 1.050 | 5.32 | 5.59 |
| mt16sab020 | m | Cinta autoadhesiva para selado de solapes en láminas de illamento acústico Cintex de "BUTECH". (material) | 2.000 | 0.42 | 0.84 |
| mt09mrb010a | kg | Ligante hidráulico de endurecemento rápido Fast-cem, "BUTECH", utilizado en soleras de 3 a 8 cm de espesor para amasar xunto con áridos de granulometría 0-8 mm. (material) | 7.500 | 0.65 | 4.88 |
| mt01arp040a | m³ | Area caliza seleccionada de machaqueo, cor, de 0 a 5 mm de diámetro. (material) | 0.032 | 23.55 | 0.75 |
| mt09mcb010e | kg | Adhesivo cementoso mellorado, C2 TE, con deslizamento reducido e tempo aberto ampliado, segundo UNE-EN 12004, Flexitec Gris n "BUTECH", para a colocación en capa fina de pavimento cerámico, composto por cementos de alta resistencia e aditivos específicos, con propiedades tixotrópicas. (material) | 4.000 | 0.79 | 3.16 |
| mt18bde020eak800 | m² | Baldosa cerámica de gres esmaltado 2/0/-/-, 25x25 cm, 8,00€/m², segundo UNE-EN 14411. (material) | 1.050 | 8.00 | 8.40 |
| mt09mcb020aa | kg | Morteiro de juntas cementoso Colorstuk 0-4 "BUTECH", tipo CG2, segundo UNE-EN 13888, cor Manhattan, para xuntas de ata 4 mm, composto por cementos de alta resistencia, áridos seleccionados, pigmentos e aditivos específicos, apto para todo tipo de baldosas cerámicas e pedras naturais. (material) | 0.061 | 1.17 | 0.07 |
| mt09mcb030a | kg | Aditivo de látex Cl-stuk, "BUTECH", para incrementar a resistencia mecánica e a flexibilidade e diminuir a absorción de auga de morteiros de rexuntado. (material) | 0.350 | 2.51 | 0.88 |
| op00sie030 |  | Sierra de disco de diamante, para mesa de trabajo, de corte húmedo. | 1.000 | 0.00 | 0.00 |
| op00amo010 |  | Amoladora o radial. | 1.000 | 0.00 | 0.00 |
| mo021 | h | Oficial 1ª solador. (man de obra) | 0.522 | 15.28 | 7.98 |
| mo056 | h | Axudante solador. (man de obra) | 0.261 | 14.65 | 3.82 |
| % | % | Costes directos complementarios | 2 % | 36.37 | 0.73 |
|  |  | Custos directos |  |  | 37.10 |
