# Solado de baldosas cerámicas de gres porcelánico

- Propiedade do arquivo: CYPE INGENIEROS, S.A.
- Formato: FIEBDC-3/2002
- Divisa: EUR
- Custos indirectos: 3.00 %
- Gastos xerais: 13.00 %
- Beneficio industrial: 6.00 %
- IVE: 16.00 %

## R Revestimentos

### RS Solos e pavimentos

#### RSG Cerámicos/gres

**RSG100** m² Solado de baldosas cerámicas de gres porcelánico, estilo mármore "TAU CERÁMICA", capacidade de absorción de auga E<0,5%, grupo BIa, 10x10 cm, para uso interior, con resistencia ó deslizamento tipo 2, segundo CTE, recibidas con adhesivo cementoso mellorado, C2 TE, con deslizamento reducido e tempo aberto ampliado T100 Super "TAU CERÁMICA", e rexuntadas con morteiro técnico coloreado superfino tipo CG, Line Fix, cor branca, para xunta de entre 1,5 e 3 mm.
Subministración e execución de pavimento mediante ou método de colocación en capa fina, de baldosas cerámicas de gres porcelánico, estilo mármore "TAU CERÁMICA", capacidade de absorción de auga E<0,5%, grupo BIa, 10x10 cm, para uso interior, con resistencia ó deslizamento tipo 2, segundo CTE, recibidas con adhesivo cementoso mellorado, C2 TE, con deslizamento reducido e tempo aberto ampliado T100 Super "TAU CERÁMICA", estendido sobre la superficie soporte con aplanadora dentada. Ata p/p de limpeza, comprobación da superficie soporte, planeamentos, cortes, formación de xuntas perimetrais continuas, de largura non menor de 5 mm, nos límites con paredes, pilares exentos e elevacións de nivel e, non seu caso, xuntas de partición e xuntas estruturais existentes na superficie soporte, rexuntado con morteiro técnico superfino coreado, C G2, Line-Fix Superfino "TAU CERÁMICA", para rexuntado de baldosas cerámicas, con xunta de entre 1 e 5 mm, eliminación do material sobrante do rexuntado e limpeza final do pavimento.
Inclúe: Todas. Limpeza e comprobación da superficie soporte. Replanteo dos niveis de acabado. Replanteo da disposición das baldosas e xuntas de movimento. Aplicación do adhesivo. Colocación das baldosas. Formación de xuntas de partición, perimetrais e estructurais. Rexuntado. Eliminación e limpeza do material sobrante. Colocación do rodapé. Limpeza final do pavimento.
Criterio de medición de proxecto: Superficie medida segundo documentación gráfica de Proxecto, deducindo os ocos de superficie maior de 3 m². Non se incrementou a medición por roturas e recortes, xa que na descomposición considerouse un 5% máis de pezas.
Criterio de medición de obra: Medirase a superficie realmente executada segundo especificacións do Proxecto, deducindo os ocos de superficie maior de 3 m².

| Código | Ud | Descrición | Rendemento | Prezo | Importe |
|---|---|---|---|---|---|
| mt09mtc010h | kg | Adhesivo cementoso mellorado, C2 TE, con deslizamento reducido e tempo aberto ampliado T100 Super, segundo UNE-EN 12004, "TAU CERÁMICA", para a colocación en capa fina de pavimentos e revestimentos de material cerámico en interiores e exteriores, composto por cementos de alta resistencia, áridos seleccionados e alto contenido en resinas sintéticas. (material) | 3.000 | 0.31 | 0.93 |
| mt19act012aa | m² | Baldosa cerámica de gres porcelánico, estilo mármore "TAU CERÁMICA", capacidade de absorción de auga E<0,5%, grupo BIa, 10x10 cm, segundo UNE-EN 14411. (material) | 1.050 | 29.80 | 31.29 |
| mt09mtc020g | kg | Morteiro técnico superfino coreado, C G2, Line-Fix Superfino "TAU CERÁMICA", para rexuntado de baldosas cerámicas, con xunta de entre 1 e 5 mm, segundo UNE-EN 12004, "TAU CERÁMICA". (material) | 0.500 | 0.90 | 0.45 |
| op00sie030 |  | Sierra de disco de diamante, para mesa de trabajo, de corte húmedo. | 1.000 | 0.00 | 0.00 |
| op00amo010 |  | Amoladora o radial. | 1.000 | 0.00 | 0.00 |
| mo021 | h | Oficial 1ª solador. (man de obra) | 0.522 | 15.28 | 7.98 |
| mo056 | h | Axudante solador. (man de obra) | 0.261 | 14.65 | 3.82 |
| % | % | Costes directos complementarios | 2 % | 44.47 | 0.89 |
|  |  | Custos directos |  |  | 45.36 |
