# Solado de placas de gres porcelánico de grande formato STON-KER de "BUTECH"

- Propiedade do arquivo: CYPE INGENIEROS, S.A.
- Formato: FIEBDC-3/2002
- Divisa: EUR
- Custos indirectos: 3.00 %
- Gastos xerais: 13.00 %
- Beneficio industrial: 6.00 %
- IVE: 16.00 %

## R Revestimentos

### RS Solos e pavimentos

#### RSG Cerámicos/gres

**RSG140** m² Solado de placas de gres porcelánico de grande formato STON-KER de "BUTECH", "PORCELANOSA GRUPO", serie Carpatia, acabado Beige, de 33x33x1 cm, para uso interior, clase 1 segundo UNE-ENV 12633, recibidas con adhesivo cementoso mellorado, C2 E, con tempo aberto ampliado, Rapimax Gris "BUTECH" e rexuntadas con morteiro de juntas cementoso Colorstuk 0-4 "BUTECH", tipo CG 2, cor Manhattan, para xuntas de ata 4 mm.
Subministración e execución de pavimento mediante ou método de colocación en capa fina, de placas de gres porcelánico de grande formato STON-KER de "BUTECH", "PORCELANOSA GRUPO", serie Carpatia, acabado Beige, de 33x33x1 cm, para uso interior, clase 1 segundo UNE-ENV 12633, recibidas con adhesivo cementoso mellorado, C2 E, con tempo aberto ampliado, Rapimax Gris "BUTECH", extendido sobre la superficie soporte con llana dentada. Ata p/p de limpeza, comprobación da superficie soporte, planeamentos, cortes, formación de xuntas perimetrais continuas, de largura non menor de 5 mm, nos límites con paredes, alicerces exentos e elevacións de nivel e, non seu caso, xuntas de partición e xuntas estruturais existentes en la superficie soporte, rejuntado con morteiro de juntas cementoso Colorstuk 0-4 "BUTECH", tipo CG 2, cor Manhattan, para xuntas de ata 4 mm, eliminación do material sobrante do rexuntado e limpeza final do pavimento.
Inclúe: Todas. Limpeza e comprobación da superficie soporte. Replanteo dos niveis de acabado. Replanteo da disposición das baldosas e xuntas de movimento. Aplicación do adhesivo. Colocación das baldosas. Formación de xuntas de partición, perimetrais e estructurais. Rexuntado. Eliminación e limpeza do material sobrante. Colocación do rodapé. Limpeza final do pavimento.
Criterio de medición de proxecto: Superficie medida segundo documentación gráfica de Proxecto, deducindo os ocos de superficie maior de 3 m². Non se incrementou a medición por roturas e recortes, xa que na descomposición considerouse un 5% máis de pezas.
Criterio de medición de obra: Medirase a superficie realmente executada segundo especificacións do Proxecto, deducindo os ocos de superficie maior de 3 m².

| Código | Ud | Descrición | Rendemento | Prezo | Importe |
|---|---|---|---|---|---|
| mt09mcb010k | kg | Adhesivo cementoso mellorado, C2 E, con tempo aberto ampliado, segundo UNE-EN 12004, Rapimax Gris "BUTECH", para a colocación en capa fina de pavimento cerámico, composto por cementos especiais, áridos seleccionados e resinas sintéticas. (material) | 3.000 | 0.90 | 2.70 |
| mt12pcb020kgD1 | m² | Placa de gres porcelánico de grande formato STON-KER de "BUTECH", "PORCELANOSA GRUPO", serie Carpatia, acabado Beige, de 33x33x1 cm. (material) | 1.050 | 34.09 | 35.79 |
| mt09mcb020aa | kg | Morteiro de juntas cementoso Colorstuk 0-4 "BUTECH", tipo CG2, segundo UNE-EN 13888, cor Manhattan, para xuntas de ata 4 mm, composto por cementos de alta resistencia, áridos seleccionados, pigmentos e aditivos específicos, apto para todo tipo de baldosas cerámicas e pedras naturais. (material) | 0.500 | 1.17 | 0.59 |
| op00sie030 |  | Sierra de disco de diamante, para mesa de trabajo, de corte húmedo. | 1.000 | 0.00 | 0.00 |
| mo021 | h | Oficial 1ª solador. (man de obra) | 0.522 | 15.28 | 7.98 |
| mo056 | h | Axudante solador. (man de obra) | 0.261 | 14.65 | 3.82 |
| % | % | Costes directos complementarios | 2 % | 50.88 | 1.02 |
|  |  | Custos directos |  |  | 51.90 |
