# Pavimento de protección para aparcamiento interior con tráfico de intensidad media

- Propiedade do arquivo: CYPE INGENIEROS, S.A.
- Formato: FIEBDC-3/2002
- Divisa: EUR
- Custos indirectos: 3.00 %
- Gastos xerais: 13.00 %
- Beneficio industrial: 6.00 %
- IVE: 16.00 %

## R Revestimentos

### RS Solos e pavimentos

#### RSI Sistemas de pavimentos

**RSI040** m² Pavimento de protección para aparcamiento interior con tráfico de intensidad media, sistema CONIDECK 2261 "BASF Construction Chemical", constituido por capa de rodadura de 1,0 mm de espesor con dos manos de pintura de dous compoñentes, Mastertop TC 428 "BASF Construction Chemical", a base de resina epoxi e endurecedor amínico en emulsión acuosa, cor vermello RAL 3016, acabado satinado, aplicadas con rodillo o pistola, y espolvoreo de árido de cuarzo, Mastertop F5 "BASF Construction Chemical", sobre la primera mano, para un acabado antideslizante.
Formación de pavimento de protección para aparcamiento interior con tráfico de intensidad media, sistema CONIDECK 2261 "BASF Construction Chemical", constituido por capa de rodadura de 1,0 mm de espesor con dos manos de pintura de dous compoñentes, Mastertop TC 428 "BASF Construction Chemical", a base de resina epoxi e endurecedor amínico en emulsión acuosa, cor vermello RAL 3016, acabado satinado, aplicadas con rodillo o pistola, y espolvoreo de árido de cuarzo, Mastertop F5 "BASF Construction Chemical", sobre la primera mano, para un acabado antideslizante. Incluso p/p de limpieza de la superficie soporte, emboquillado o conexión de los elementos exteriores (cercos de arquetas, sumideros, botes sifónicos, etc.) de las redes de instalaciones ejecutadas bajo el pavimento, ejecución de la capa de rodadura y limpieza final de la superficie acabada. Sin incluir la preparación de la capa base existente, las juntas de hormigonado, de retracción y de dilatación, ni las juntas perimetrales.
Inclúe: Todas. Limpeza da superficie soporte. Replanteo das xuntas e panos de traballo. Aplicación da man de fondo. Espolvoreo con árido sobre la capa anterior. Aplicación da man de acabado.
Criterio de medición de proxecto: Superficie medida en proxección horizontal, segundo documentación gráfica de Proxecto.
Criterio de medición de obra: Medirase, en proxección horizontal, a superficie realmente executada segundo especificacións do Proxecto.

| Código | Ud | Descrición | Rendemento | Prezo | Importe |
|---|---|---|---|---|---|
| mt27upx010p | kg | Pintura de dous compoñentes, Mastertop TC 428 "BASF Construction Chemical", a base de resina epoxi e endurecedor amínico en emulsión acuosa, cor vermello RAL 3016, acabado satinado, aplicada con brocha, rodillo ou pistola. (material) | 0.250 | 9.45 | 2.36 |
| mt15bas130e | kg | Árido de cuarzo natural, Mastertop F5 "BASF Construction Chemical", de granulometría comprendida entre 0,4 e 1,0 mm, para utilizar como carga mineral en combinación con resinas epoxi ou poliuretano. (material) | 2.500 | 0.53 | 1.33 |
| mt27upx010p | kg | Pintura de dous compoñentes, Mastertop TC 428 "BASF Construction Chemical", a base de resina epoxi e endurecedor amínico en emulsión acuosa, cor vermello RAL 3016, acabado satinado, aplicada con brocha, rodillo ou pistola. | 0.400 | 9.45 | 3.78 |
| mo018 | h | Oficial 1ª construcción. (man de obra) | 0.313 | 15.28 | 4.78 |
| mo104 | h | Peón ordinario construcción. (man de obra) | 0.470 | 13.97 | 6.57 |
| % | % | Costes directos complementarios | 2 % | 18.82 | 0.38 |
|  |  | Custos directos |  |  | 19.20 |
