# Limpeza de pavimento cerámico de gres esmaltado en estado de conservación regular

- Propiedade do arquivo: CYPE INGENIEROS, S.A.
- Formato: FIEBDC-3/2002
- Divisa: EUR
- Custos indirectos: 3.00 %
- Gastos xerais: 13.00 %
- Beneficio industrial: 6.00 %
- IVE: 16.00 %

## R Revestimentos

### RS Solos e pavimentos

#### RSK Preparación da superficie

**RSK020** m² Limpeza de pavimento cerámico de gres esmaltado en estado de conservación regular, eliminando manchas, sales, eflorescencias salinas e microorganismos, mediante a vertedura sobre a superficie dunha disolución acuosa de acedo acético, cepillado, aclarado e posterior aplicación de líquido decapante específico para gres esmaltado; considerando un grao de complexidade medio.
Limpeza de pavimento cerámico de gres esmaltado en estado de conservación regular, mediante a vertedura sobre a superficie dunha disolución acuosa de acedo acético deixandoa secar, cepillado do pavimento e aclarado con auga abundante, repetindo o tratamento ata eliminar o salitre da superficie; e posterior aplicación de líquido decapante específico para gres esmaltado, a fin de tirar as manchas de suciedad, graxas e microorganismos. Ata p/p de protección dos elementos do contorno que non son obxecto da limpeza, eliminación mecánica de incrustacións, secado do auga sobrante, retirada e provisión dos restos xerados; considerando un grao de complexidade medio.
Inclúe: Protección dos elementos do contorno. Aplicación do produto de limpeza. Cepillado da superficie. Aclarado. Aplicación do produto decapante. Limpeza. Retirada e provisión da auga e os restos xerados.
Criterio de medición de proxecto: Superficie medida segundo documentación gráfica de Proxecto.
Criterio de medición de obra: Medirase a superficie realmente executada segundo especificacións do Proxecto.

| Código | Ud | Descrición | Rendemento | Prezo | Importe |
|---|---|---|---|---|---|
| mt08lim070 | l | Ácedo acético. (material) | 2.420 | 1.23 | 2.98 |
| mt08aaa010a | m³ | Auga. (material) | 0.012 | 1.15 | 0.01 |
| mt08lim080a | kg | Decapante específico para gres esmaltado. (material) | 0.121 | 9.03 | 1.09 |
| mo018 | h | Oficial 1ª construcción. (man de obra) | 0.328 | 15.28 | 5.01 |
| mo072 | h | Axudante construcción. (man de obra) | 0.164 | 14.65 | 2.40 |
| % | % | Costes directos complementarios | 2 % | 11.49 | 0.23 |
|  |  | Custos directos |  |  | 11.72 |
