# Eliminación en pavimento cerámico do material existente nas xuntas, con medios manuais

- Propiedade do arquivo: CYPE INGENIEROS, S.A.
- Formato: FIEBDC-3/2002
- Divisa: EUR
- Custos indirectos: 3.00 %
- Gastos xerais: 13.00 %
- Beneficio industrial: 6.00 %
- IVE: 16.00 %

## R Revestimentos

### RS Solos e pavimentos

#### RSK Preparación da superficie

**RSK040** m² Eliminación en pavimento cerámico do material existente nas xuntas, con medios manuais.
Eliminación en pavimento cerámico do material existente nas xuntas, con medios manuais, nunha profundidade suficiente para garantir a adherencia co novo material. Ata retirada do material disgregado mediante brocha ou cepillo, soprado con equipo de aire a presión para a eliminación dos restos, provisión e retirada dos mesmos e limpeza final.
Inclúe: Baleirado das xuntas. Retirada do material. Soprado con equipo de aire a presión. Retirada de restos. Limpeza final.
Criterio de medición de proxecto: Superficie medida segundo documentación gráfica de Proxecto.
Criterio de medición de obra: Medirase a superficie realmente executada segundo especificacións do Proxecto.

| Código | Ud | Descrición | Rendemento | Prezo | Importe |
|---|---|---|---|---|---|
| mq08lch030 | h | Equipo de chorro de aire a presión. (maquinaria) | 0.071 | 2.85 | 0.20 |
| mo072 | h | Axudante construcción. (man de obra) | 0.308 | 14.65 | 4.51 |
| % | % | Costes directos complementarios | 2 % | 4.71 | 0.09 |
|  |  | Custos directos |  |  | 4.80 |
