# Pavimento de tarima para exterior

- Propiedade do arquivo: CYPE INGENIEROS, S.A.
- Formato: FIEBDC-3/2002
- Divisa: EUR
- Custos indirectos: 3.00 %
- Gastos xerais: 13.00 %
- Beneficio industrial: 6.00 %
- IVE: 16.00 %

## R Revestimentos

### RS Solos e pavimentos

#### RSM Madeiras

**RSM022** m² Pavimento de tarima para exterior, con sistema de fixación oculta, formado por táboas de madeira maciza, de cumarú, de 28x145x800/2800 mm, sen tratar, para lixado e aceitado en obra; resistencia ó deslizamento clase 3, segundo CTE DB SU, fixadas sobre rastreis de madeira de piñeiro Suecia, de 50x38 mm, tratado en autoclave, con clasificación de uso clase 4, segundo UNE-EN 335-1, separados entre eles 40 cm e fixados ó soporte mediante pelladas de morteiro de cemento.
Subministración e colocación mediante o sistema de fixación oculta, de pavimento de tarima para exterior, formado por táboas de madeira maciza, de cumarú, de 28x145x800/2800 mm, sen tratar, para lixado e aceitado en obra; resistencia ó deslizamento clase 3, segundo CTE DB SU, fixadas sobre rastreis de madeira de piñeiro Suecia, de 50x38 mm, tratado en autoclave, con clasificación de uso clase 4, segundo UNE-EN 335-1, separados entre eles 40 cm e fixados ó soporte mediante pelladas de morteiro de cemento. Incluso p/p de clips e parafusos de aceiro inoxidable para suxección das táboas aos rastreis, pezas especiais e acabamento da madeira mediante lixado e aceitado en obra.
Inclúe: Todas. Replanteo, nivelación e fixación dos rastreis. Colocación das táboas da primeira fiada, fixadas cun punto de masilla elastomérica de poliuretano. Fixación dunha fiada de clips sobre o rastrel. Presentación das táboas da segunda fiada. Encaixe dos clips entre as táboas. Colocación e fixación das sucesivas fiadas. Lixado e aceitado da tarima terminada.
Criterio de medición de proxecto: Superficie útil, medida segundo documentación gráfica de Proxecto. Non se incrementou a medición por roturas e recortes, xa que na descomposición considerouse un 5% máis de pezas.
Criterio de medición de obra: Medirase a superficie realmente executada segundo especificacións do Proxecto.

| Código | Ud | Descrición | Rendemento | Prezo | Importe |
|---|---|---|---|---|---|
| mt18mva015b | m | Rastrel de madeira de piñeiro Suecia, de 50x38 mm, tratado en autoclave, con clasificación ó uso clase 4, segundo UNE-EN 335-1, para apoio e fixación das tarimas de exterior. (material) | 3.000 | 1.30 | 3.90 |
| mt18mta030oa | m² | Táboas de madeira maciza, de cumarú, de 28x145x800/2800 mm, sen tratar, para lixado e aceitado en obra; resistencia ó deslizamento clase 3, segundo CTE DB SU; incluso p/p de accesorios de montaxe. Segundo UNE-EN 13810-1 e UNE-EN 14342. (material) | 1.050 | 54.40 | 57.12 |
| mt18mva021 | Ude | Material auxiliar para colocación de tarima flotante con clips. (material) | 1.000 | 2.15 | 2.15 |
| mt18mta050 | Ude | Kit de ensamblaxe para tarima exterior de madeira maciza, composto por clip de aceiro inoxidable, en forma de omega, para a ensamblaxe das táboas, e parafuso de aceiro inoxidable, para fixación do clip ó rastrel. (material) | 22.000 | 0.25 | 5.50 |
| mq08war160 | h | Lixadora de aplicación en pavimentos de madeira, equipada con rodetes para lixa e sistema de aspiración. (maquinaria) | 0.212 | 4.25 | 0.90 |
| op00cla010 |  | Clavadora. | 1.000 | 0.00 | 0.00 |
| op00cep010 |  | Garlopa. | 1.000 | 0.00 | 0.00 |
| op00tro010 |  | Tronzador. | 1.000 | 0.00 | 0.00 |
| mo023 | h | Oficial 1ª instalador de pavimentos de madeira. (man de obra) | 0.652 | 15.28 | 9.96 |
| mo058 | h | Axudante instalador de pavimentos de madeira. (man de obra) | 0.652 | 14.65 | 9.55 |
| % | % | Costes directos complementarios | 2 % | 89.08 | 1.78 |
|  |  | Custos directos |  |  | 90.86 |
