# Rodapé de aglomerado chapado de piñeiro 6x1,2 cm

- Propiedade do arquivo: CYPE INGENIEROS, S.A.
- Formato: FIEBDC-3/2002
- Divisa: EUR
- Custos indirectos: 3.00 %
- Gastos xerais: 13.00 %
- Beneficio industrial: 6.00 %
- IVE: 16.00 %

## R Revestimentos

### RS Solos e pavimentos

#### RSM Madeiras

**RSM050** m Rodapé de aglomerado chapado de piñeiro 6x1,2 cm.
Subministración e colocación de rodapé de aglomerado chapado de piñeiro de dimensións 6x1,2 cm, cravado en paramento.
Inclúe: Todas. Replanteo das pezas segundo a súa lonxitude. Corte das pezas para empalmes, esquinas e rincóns. Fixación das pezas sobre o paramento. Ocultación da fixación por enmasillado.
Criterio de medición de proxecto: Lonxitude medida segundo documentación gráfica de Proxecto, sen incluiocos de portas. Non se incrementou a medición por roturas e recortes, xa que na descomposición considerouse un 5% máis de pezas.
Criterio de medición de obra: Medirase a lonxitude realmente executada segundo especificacións do Proxecto.

| Código | Ud | Descrición | Rendemento | Prezo | Importe |
|---|---|---|---|---|---|
| mt18rma020a | m | Rodapé de taboleiro aglomerado, chapado con madeira de piñeiro, 6x1,2 cm, vernizado en fábrica. (material) | 1.050 | 1.20 | 1.26 |
| op00cla010 |  | Clavadora. | 1.000 | 0.00 | 0.00 |
| op00cep010 |  | Garlopa. | 1.000 | 0.00 | 0.00 |
| op00tro010 |  | Tronzador. | 1.000 | 0.00 | 0.00 |
| mo023 | h | Oficial 1ª instalador de pavimentos de madeira. (man de obra) | 0.130 | 15.28 | 1.99 |
| % | % | Costes directos complementarios | 2 % | 3.25 | 0.07 |
|  |  | Custos directos |  |  | 3.32 |
