# Pavimento continuo para interiores realizado mediante a aplicación de revestimento rugoso para parking, sobre pavimento interior de aglomerado asfáltico (non incluido neste prezo)

- Propiedade do arquivo: CYPE INGENIEROS, S.A.
- Formato: FIEBDC-3/2002
- Divisa: EUR
- Custos indirectos: 3.00 %
- Gastos xerais: 13.00 %
- Beneficio industrial: 6.00 %
- IVE: 16.00 %

## R Revestimentos

### RS Solos e pavimentos

#### RSN Continuos de formigón

**RSN010** m² Pavimento continuo para interiores realizado mediante a aplicación de revestimento rugoso para parking, sobre pavimento interior de aglomerado asfáltico (non incluido neste prezo).
Formación de pavimento continuo rugoso para interiores obtido mediante a aplicación sucesiva de unha capa de adherencia e regularización da superficie con morteiro a base de resinas acrílicas, abrasión Taber en seco < 0,2 g e viscosidade > 25 poises, rendemento aproximado de 2,0 kg/m²; dúas capas de morteiro bicompoñente a base de resinas acrílico-epoxi, abrasión Taber en seco < 0,2 g e rendemento aproximado de 0,4 kg/m² por capa; e unha capa de selado con pintura bicompoñente a base de resinas acrílico-epoxi, abrasión Taber en seco < 0,2 g e viscosidade > 40 poises e rendemento aproximado de 0,2 kg/m²; extendidas a man mediante rastras de banda de goma en capas uniformes, cun espesor total aproximado de 1,5 mm, sobre pavimento interior de aglomerado asfáltico (non incluido neste prezo).
Inclúe: Todas. Limpeza e preparación do soporte. Replanteo das xuntas e panos de traballo. Aplicación da capa de imprimación. Aplicación da capa de morteiro. Aplicación da capa de selado. Limpeza final da superficie acabada.
Criterio de medición de proxecto: Superficie medida segundo documentación gráfica de Proxecto.
Criterio de medición de obra: Medirase a superficie realmente executada segundo especificacións do Proxecto.

| Código | Ud | Descrición | Rendemento | Prezo | Importe |
|---|---|---|---|---|---|
| mt47adc140h | kg | Morteiro a base de resinas acrílicas. (material) | 2.000 | 1.10 | 2.20 |
| mt47adc020l | kg | Morteiro bicompoñente a base de resinas acrílico-epoxi. (material) | 0.800 | 7.59 | 6.07 |
| mt47adc030l | kg | Pintura bicompoñente a base de resinas acrílico-epoxi. (material) | 0.200 | 8.78 | 1.76 |
| mo018 | h | Oficial 1ª construcción. (man de obra) | 0.457 | 15.28 | 6.98 |
| mo072 | h | Axudante construcción. (man de obra) | 0.522 | 14.65 | 7.65 |
| mo104 | h | Peón ordinario construcción. (man de obra) | 0.522 | 13.97 | 7.29 |
| % | % | Costes directos complementarios | 2 % | 31.95 | 0.64 |
|  |  | Custos directos |  |  | 32.59 |
