# Impregnación epoxi en base acuosa, incolora, para endurecimento, consolidación e efecto antipo en pavimentos de formigón, aplicada nunha man, cun rendimento mínimo por man de 0,2 kg/m²

- Propiedade do arquivo: CYPE INGENIEROS, S.A.
- Formato: FIEBDC-3/2002
- Divisa: EUR
- Custos indirectos: 3.00 %
- Gastos xerais: 13.00 %
- Beneficio industrial: 6.00 %
- IVE: 16.00 %

## R Revestimentos

### RS Solos e pavimentos

#### RSN Continuos de formigón

**RSN021** m² Impregnación epoxi en base acuosa, incolora, para endurecimento, consolidación e efecto antipo en pavimentos de formigón, aplicada nunha man, cun rendimento mínimo por man de 0,2 kg/m².
Formación de capa de endurecemento, consolidación e efecto antipo en pavimento de formigón, mediante a aplicación con cepillo, brocha ou rolete de pelo curto de impregnación epoxi en base acuosa, incolora, aplicada nunha man, cun rendemento mínimo por man de 0,2 kg/m², sen incluír a preparación do soporte.
Inclúe: Todas. Aplicación da impregnación.
Criterio de medición de proxecto: Superficie medida segundo documentación gráfica de Proxecto.
Criterio de medición de obra: Medirase a superficie realmente executada segundo especificacións do Proxecto.

| Código | Ud | Descrición | Rendemento | Prezo | Importe |
|---|---|---|---|---|---|
| mt09bnc050a | kg | Impregnación epoxi en base acuosa, incolora, para endurecimento, consolidación e efecto antipo en pavimentos de formigón. (material) | 0.200 | 6.73 | 1.35 |
| mo018 | h | Oficial 1ª construcción. (man de obra) | 0.130 | 15.28 | 1.99 |
| mo104 | h | Peón ordinario construcción. (man de obra) | 0.130 | 13.97 | 1.82 |
| % | % | Costes directos complementarios | 2 % | 5.16 | 0.10 |
|  |  | Custos directos |  |  | 5.26 |
