# Pavimento de lousas de cortiza de 300x300x4 mm, clase de uso 23 (segundo UNE-EN ISO 10874), barnizadas en fábrica, colocadas con adhesivo

- Propiedade do arquivo: CYPE INGENIEROS, S.A.
- Formato: FIEBDC-3/2002
- Divisa: EUR
- Custos indirectos: 3.00 %
- Gastos xerais: 13.00 %
- Beneficio industrial: 6.00 %
- IVE: 16.00 %

## R Revestimentos

### RS Solos e pavimentos

#### RSO Cortiza

**RSO010** m² Pavimento de lousas de cortiza de 300x300x4 mm, clase de uso 23 (segundo UNE-EN ISO 10874), barnizadas en fábrica, colocadas con adhesivo.
Subministración e colocación de pavimento de lousas de cortiza de 300x300x4 mm, clase de uso 23 (segundo UNE-EN ISO 10874), barnizadas en fábrica, colocadas con adhesivo a base de poliuretano sobre capa de pasta niveladora non incluida neste prezo. Incluso p/p de adhesivo de contacto e formación de xuntas do pavimento.
Inclúe: Todas. Replanteo dos eixos xeométricos ortogonais da habitación. Colocación, sobre os eixos replanteados, de dúas filas de lousetas, empezando polo centro da habitación. Extensión do adhesivo. Colocación das lousetas. Corte e colocación das lousetas perimetrais. Lixado da superficie do revestimento para eliminar cellas. Limpeza da superficie do revestimento.
Criterio de medición de proxecto: Superficie útil, medida segundo documentación gráfica de Proxecto. Non se incrementou a medición por roturas e recortes, xa que na descomposición considerouse un 5% máis de pezas.
Criterio de medición de obra: Medirase a superficie realmente executada segundo especificacións do Proxecto.

| Código | Ud | Descrición | Rendemento | Prezo | Importe |
|---|---|---|---|---|---|
| mt18mva040 | kg | Adhesivo de reacción de poliuretano, para pegado de madeira. (material) | 1.100 | 3.01 | 3.31 |
| mt18mlc010a | m² | Lousa de cortiza, vernizada en fábrica, 300x300x4 mm. (material) | 1.050 | 7.48 | 7.85 |
| mo023 | h | Oficial 1ª instalador de pavimentos de madeira. (man de obra) | 0.222 | 15.28 | 3.39 |
| mo058 | h | Axudante instalador de pavimentos de madeira. (man de obra) | 0.144 | 14.65 | 2.11 |
| % | % | Costes directos complementarios | 2 % | 16.66 | 0.33 |
|  |  | Custos directos |  |  | 16.99 |
