# Pavimento de moqueta de fibra sintética 100% poliamida, fornecida en rolos de 4x20 m, acabada en bucle, colocada con adhesivo de contacto

- Propiedade do arquivo: CYPE INGENIEROS, S.A.
- Formato: FIEBDC-3/2002
- Divisa: EUR
- Custos indirectos: 3.00 %
- Gastos xerais: 13.00 %
- Beneficio industrial: 6.00 %
- IVE: 16.00 %

## R Revestimentos

### RS Solos e pavimentos

#### RST Textís (moquetas)

**RST010** m² Pavimento de moqueta de fibra sintética 100% poliamida, fornecida en rolos de 4x20 m, acabada en bucle, colocada con adhesivo de contacto.
Subministración e colocación de pavimento de moqueta de fibra sintética 100% poliamida, fornecida en rolos de 4x20 m, fabricada por proceso tufting, acabada en bucle, colocada con adhesivo de contacto. Ata p/p de adhesivo de contacto, formación de xuntas do pavimento téxtil, eliminación e limpeza do material sobrante e limpeza final do pavimento.
Inclúe: Todas. Replanteo. Aplicación da capa de adhesivo de contacto. Recorte do pavimento. Aplicación do adhesivo de contacto sobre o pavimento. Colocación do pavimento. Eliminación e limpeza do material sobrante. Limpeza final do pavimento.
Criterio de medición de proxecto: Superficie útil, medida segundo documentación gráfica de Proxecto.
Criterio de medición de obra: Medirase a superficie realmente executada segundo especificacións do Proxecto.

| Código | Ud | Descrición | Rendemento | Prezo | Importe |
|---|---|---|---|---|---|
| mt18dww010 | kg | Adhesivo de contacto a base de resina acrílica en dispersión acuosa, para pavimento de goma, caucho, linóleo, PVC, moqueta e textil. (material) | 0.250 | 4.62 | 1.16 |
| mt18dte010a | m² | Moqueta de fibra sintética 100% poliamida, fornecida en rolos de 4x20 m, fabricada por proceso tufting, acabada en bucle. (material) | 1.050 | 13.62 | 14.30 |
| mo025 | h | Oficial 1ª instalador de moquetas y revestimientos textiles. (man de obra) | 0.130 | 15.28 | 1.99 |
| mo060 | h | Axudante instalador de moquetas y revestimientos textiles. (man de obra) | 0.130 | 14.65 | 1.90 |
| % | % | Costes directos complementarios | 2 % | 19.35 | 0.39 |
|  |  | Custos directos |  |  | 19.74 |
