# Rodapé de PVC con fibra dura, de 60 mm de altura, fixado con adhesivo

- Propiedade do arquivo: CYPE INGENIEROS, S.A.
- Formato: FIEBDC-3/2002
- Divisa: EUR
- Custos indirectos: 3.00 %
- Gastos xerais: 13.00 %
- Beneficio industrial: 6.00 %
- IVE: 16.00 %

## R Revestimentos

### RS Solos e pavimentos

#### RST Textís (moquetas)

**RST100** m Rodapé de PVC con fibra dura, de 60 mm de altura, fixado con adhesivo.
Subministración e colocación de rodapé de PVC con fibra dura, de 60 mm de altura, cor. Incluso p/p de limpeza e preparación da superficie soporte, replanteo e fixación do rodapé con adhesivo.
Inclúe: Todas. Limpeza e preparación da superficie soporte. Replanteo. Corte, colocación e fixación do rodapé.
Criterio de medición de proxecto: Lonxitude medida segundo documentación gráfica de Proxecto, sen incluiocos de portas. Non se incrementou a medición por roturas e recortes, xa que na descomposición considerouse un 5% máis de pezas.
Criterio de medición de obra: Medirase a lonxitude realmente executada segundo especificacións do Proxecto.

| Código | Ud | Descrición | Rendemento | Prezo | Importe |
|---|---|---|---|---|---|
| mt18dww010 | kg | Adhesivo de contacto a base de resina acrílica en dispersión acuosa, para pavimento de goma, caucho, linóleo, PVC, moqueta e textil. (material) | 0.050 | 4.62 | 0.23 |
| mt18rpv050a | m | Rodapé de PVC con fibra dura, de 60 mm de altura, cor, suministrado en tramos de 2,55 m de lonxitude. (material) | 1.050 | 2.55 | 2.68 |
| mo025 | h | Oficial 1ª instalador de moquetas y revestimientos textiles. (man de obra) | 0.065 | 15.28 | 0.99 |
| % | % | Costes directos complementarios | 2 % | 3.90 | 0.08 |
|  |  | Custos directos |  |  | 3.98 |
