# Reparación de pavimento de formigón

- Propiedade do arquivo: CYPE INGENIEROS, S.A.
- Formato: FIEBDC-3/2002
- Divisa: EUR
- Custos indirectos: 3.00 %
- Gastos xerais: 13.00 %
- Beneficio industrial: 6.00 %
- IVE: 16.00 %

## R Revestimentos

### RS Solos e pavimentos

#### RSY Reparacións

**RSY010** m² Reparación de pavimento de formigón, con morteiro de cemento con resinas, de fraguado rápido, retracción controlada e altas resistencias mecánicas, de 20 mm de espesura media, previa aplicación sobre a superficie da ponte de unión, (sen incluir a preparación do soporte).
Reparación de pavimento de formigón, con morteiro de cemento con resinas, de fraguado rápido, retracción controlada e altas resistencias mecánicas, de 20 mm de grosor medio, previa aplicación sobre a superficie da ponte de unión, unha vez saturado o soporte con auga durante as 24 horas previas á reparación e eliminada a auga sobrante con aire comprimido. Ata p/p de preparación do morteiro e protección e curado das zonas reparadas. Sen incluír a preparación do soporte.
Inclúe: Saturación do soporte con auga. Eliminación da auga sobrante. Aplicación da ponte de unión. Preparación e aplicación do morteiro. Curado.
Criterio de medición de proxecto: Superficie medida segundo documentación gráfica de Proxecto.
Criterio de medición de obra: Medirase a superficie realmente executada segundo especificacións do Proxecto.

| Código | Ud | Descrición | Rendemento | Prezo | Importe |
|---|---|---|---|---|---|
| mt09bnc200a | kg | Morteiro de cemento con áridos seleccionados e resinas, de fraguado rápido, retracción controlada e altas resistencias mecánicas, para a reparación de pavimentos de formigón. (material) | 44.000 | 0.92 | 40.48 |
| mt09reh010a | kg | Ponte de unión, para materiales cementosos sobre formigón, elaborado con morteiro seco a base de cementos especiais, resinas e áridos seleccionados. (material) | 2.100 | 1.22 | 2.56 |
| mt08aaa010a | m³ | Auga. (material) | 0.030 | 1.15 | 0.03 |
| mo018 | h | Oficial 1ª construcción. (man de obra) | 0.761 | 15.28 | 11.63 |
| mo072 | h | Axudante construcción. (man de obra) | 0.761 | 14.65 | 11.15 |
| mo104 | h | Peón ordinario construcción. (man de obra) | 0.381 | 13.97 | 5.32 |
| % | % | Costes directos complementarios | 2 % | 71.17 | 1.42 |
|  |  | Custos directos |  |  | 72.59 |
