# Rexuntado de pavimento de baldosas cerámicas con xunta enrasada de 5 mm de espesor

- Propiedade do arquivo: CYPE INGENIEROS, S.A.
- Formato: FIEBDC-3/2002
- Divisa: EUR
- Custos indirectos: 3.00 %
- Gastos xerais: 13.00 %
- Beneficio industrial: 6.00 %
- IVE: 16.00 %

## R Revestimentos

### RS Solos e pavimentos

#### RSY Reparacións

**RSY020** m² Rexuntado de pavimento de baldosas cerámicas con xunta enrasada de 5 mm de espesor, mediante leitada de cemento e area, L, 1/2 CEM II/A-P 32,5 R, para xunta aberta (entre 3 e 15 mm), coloreada con a mesma tonalidade das pezas, previa eliminación do material de xuntas existentes con medios manuais.
Rexuntado de pavimento de baldosas cerámicas con xunta enrasada de 5 mm de grosor, mediante leitada de cemento e area, L, 1/2 CEM II/A-P 32,5 R, para xunta aberta (entre 3 e 15 mm), coloreada con a mesma tonalidade das pezas. Ata p/p de eliminación do material de xuntas existentes con medios manuais, retirada do material disgregado con brocha ou cepillo e soprado das xuntas con aire a presión previamente ó rexuntado, eliminación do material sobrante, limpeza do pavimento, retirada e provisión dos restos xerados.
Inclúe: Baleirado e limpeza das xuntas. Vertedura do material de rexuntado. Limpeza do pavimento. Retirada e provisión dos restos xerados.
Criterio de medición de proxecto: Superficie medida segundo documentación gráfica de Proxecto.
Criterio de medición de obra: Medirase a superficie realmente executada segundo especificacións do Proxecto.

| Código | Ud | Descrición | Rendemento | Prezo | Importe |
|---|---|---|---|---|---|
| mt09lec020a | m³ | Leitada de cemento 1/2 CEM II/B-P 32,5 N. (material) | 0.003 | 120.10 | 0.36 |
| mq08lch030 | h | Equipo de chorro de aire a presión. (maquinaria) | 0.072 | 2.85 | 0.21 |
| mo072 | h | Axudante construcción. (man de obra) | 0.308 | 14.65 | 4.51 |
| mo104 | h | Peón ordinario construcción. (man de obra) | 0.308 | 13.97 | 4.30 |
| % | % | Costes directos complementarios | 2 % | 9.38 | 0.19 |
|  |  | Custos directos |  |  | 9.57 |
