# Encerado de pavimento cerámico poroso ubicado no interior, mediante a aplicación de unha man de cera natural de abella

- Propiedade do arquivo: CYPE INGENIEROS, S.A.
- Formato: FIEBDC-3/2002
- Divisa: EUR
- Custos indirectos: 3.00 %
- Gastos xerais: 13.00 %
- Beneficio industrial: 6.00 %
- IVE: 16.00 %

## R Revestimentos

### RS Solos e pavimentos

#### RSY Reparacións

**RSY021** m² Encerado de pavimento cerámico poroso ubicado no interior, mediante a aplicación de unha man de cera natural de abella.
Encerado de pavimento cerámico poroso situado no interior, mediante a aplicación de unha man de cera natural de abella, segundo as instrucións e dosificaciones recomendadas polo fabricante, para a protección da superficie cerámica, evitando a aparición de salitre e incrustacións. Ata p/p de limpeza previa do pavimento, con eliminación de partículas soltas, sen incluír a limpeza de manchas de graxa, eflorescencias salinas e incrustacións.
Inclúe: Limpeza. Encerado do pavimento.
Criterio de medición de proxecto: Superficie medida segundo documentación gráfica de Proxecto.
Criterio de medición de obra: Medirase a superficie realmente executada segundo especificacións do Proxecto.

| Código | Ud | Descrición | Rendemento | Prezo | Importe |
|---|---|---|---|---|---|
| mt08lim090a | kg | Cera natural de abella, para encerado de solos. (material) | 0.150 | 7.49 | 1.12 |
| mo103 | h | Peón especializado construcción. (man de obra) | 0.092 | 14.47 | 1.33 |
| mo104 | h | Peón ordinario construcción. (man de obra) | 0.062 | 13.97 | 0.87 |
| % | % | Costes directos complementarios | 2 % | 3.32 | 0.07 |
|  |  | Custos directos |  |  | 3.39 |
